# WDVS
Angebotsaufforderung (GAEB 90, DA83)
Währung: EUR

## WDVS
Datum: 17.07.24

*Hinweis*
GEWERK: WDVS

*Hinweis*
Baubeschreibung

Projekt: Energetische Modernisierung Fassade |
ISO-Fenster / ISO-Türen | Dach | Elektro |
TRH-Sanierung | Vorstellbalkone | Mietergärten
Wohngebäude  Grumbrechtstraße 52,  21075 Hamburg

Auftraggeber / Bauherr:
Covivio Hamburg 4ApS
c/o Covivio Immobilien GmbH
Essener Str.66
46047 Oberhausen

Projektleitung: Benjamin Strauer

Erläuterung Baumaßnahme

Auftraggeber:  AG -  genannt

Bieter / Auftragnehmer:  AN -  genannt

1.  Allgemeines / Gebäudebestand
Erschließung
Der Bauort befindet sich an der Grumbrechtstraße 52,
21075 Hamburg, OT Heimfeld. Das Wohnhaus bzw. die
Baustelle liegt in einer Spielstraße. Die Vorderseite
hat einen 3,5 m tiefen Vorgarten. Die Rückseite ist
durch das Treppenhaus erreichbar.

Wohngebäude Bestand

Kenndaten:

Nutzung : Wohnen
Wohnungen : 13 St.
Baujahr :  ca. 1903
Bauweise :  massiv
Geschosszahl :  KG | EG | 1. - 3. OG | DG

Außenwände:
KG, d= 56 cm, Massivbauweise | EG, d= 45 cm,
Massivbauweise  | 1.-3. OG, d= 40 cm, Masivbauweise |
DG, d= 40 cm, Massivbauweise
Decken : Holzbalkendecken
Fenster : Holz / Kunststoff
Dach: Flachgeneigtes Satteldach mit Bitumenabdichtung
Dachentwässerung : Fallrohre außenliegend

Erschließung : Dachgeschoss
Mieterkeller im Bereich Keller  und Dachgeschoss
(mittig)

2.  Vorhaben Kurzbeschreibung

2.1  Maßnahme

2.2  Das Projekt umfasst eine Fassadenmodernisierung
an Vorder- und Rückfassade (WDVS vollflächig).
Vorderseitige Stuckornamente werden abgebrochen und in
Anlehnung an den Bestand, wiederhergestellt. Des
Weiteren werden sämtliche Fenster, Treppenhausfenster,
Hauseingangstür und die Kelleraußentür erneuert. Die
weiteren Arbeiten umfassen die Ertüchtigung des
Dachüberstandes, Dämmung der oberen Geschoßdecke
(Teilbereich) und Herstellung des 2. Rettungsweges in
den DG-Wohnungen, sowie die Montage einer RWA-Anlage.
Die rückseitigen Bestandsbalkone werden abgebrochen und
neue Vorstellbalkone errichtet. Es wird eine neue
Klingelanlage sowie eine Briefkastenanlage montiert.
Das Treppenhaus wird neu gestrichen und mit
Präsenzmeldern ausgestattet.

4.  Bauleistungen, Gewerke

Fassade (WDVS)
o  Zentrale Baustelleneinrichtung gewerkeübergreifend
o  Die übergeordnete Baustelleneinrichtung wird
zentral vom Gewerk WDVS gestellt und den anderen
Gewerken für die  Nutzung zur Verfügung gestellt.
o  dazu zählen:
o  u.a. Gerüste, WC- und Waschraum,  ggfs. Bauaufzug,
Baustrom und Wasserversorgung
o  Fassadenerneuerung mit Wärmedämmverbundsystem
(WDVS) mit einer Dämmstärke d=160mm
o  Dämmung : Mineralwolleplatten in nicht brennbarer
Ausführung Brandschutzkl. A1
o  Fassade EG - 4.OG, WDVS Beschichtung mit
mineralischem Kratzputz
o  Sockelbereiche : Dämmung in nichtbrennbarer
Ausführung
o
o  Gerüstarbeiten
o  Balkonsanierung u.a. Abdichtung neu
o  Maurer-, Putz-, und Fliesenarbeiten, Betonsanierung
o  Anstrich- u. Lackierarbeiten

Gewerk Dacharbeiten
o  Gewerk Dachdecker- Klempnerarbeiten,
Zimmererarbeiten
o  Sanierung Teilbereiche Dachfläche, Daufschlag,
Bitumenabdichtung, Rinne und Fallrohr
o  Montage Dachnotausstiege (WHG), RWA-Anlage
(TRH)
o  DG: Dämmung oberste Geschossdecke, Dämmung
Mineralwolleplatten in nicht brennbarer Ausführung, mit
begehbarer Oberlage - bereits auzsgeführt
o  Dachbodenverschläge - bereits ausgeführt

Gewerk Fensterarbeiten - bereits ausgeführt
o  Kompletter Fenstertausch, neue
Kunststofffenster  Wärmeschutzverglasung 3-fach,
  Treppenhausfenster, Haustür, Kelleraußentür

Gewerk Metallbau / Glaserarbeiten
o  EG - 3. OG Neuerstellung Vorstellbalkone, MIt
Abbruch Bestandsbalkonen und Kellertreppe

Gewerk Elektroarbeiten
o  Treppenraum Beleuchtung, Außenbeleuchtung,
Klingel-Srechanlage, Briefkastenanlage

Gewerk GaLa-Bau
o  EG li+re - Mietergartenanlage, Allgemeinbereich,
Pflasterarbeiten, Pflanzarbeiten

Bauzeitraum:  WDVS; Vorstellbalkone; Dacharbeiten;
TRH-Anstrich;
  Oktober 2024 - Januar 2025

*Hinweis*
A) ALLGEMEINE VORBEMERKUNGEN FÜR LEISTUNGSVERZEICHNISSE
(MLV)
  Stand 01.05.2010
=======================================================
==========

A1) ALLGEMEINES

Diesem Leistungsverzeichnis liegen die "Zusätzliche
Vertragsbedingungen für die Ausführung von
Bauleistungen (Z-VOB/B)" der Covivio Immobilien GmbH in
der bei Vertragsabschluß gültigen Fassung zugrunde.

Für nach diesem Leistungsverzeichnis auszuführende
Leistungen gelten, ergänzend zur den jeweiligen
Leistungsbeschreibungen der einzelnen Positionen, bei
evtl. Widersprüchen in nachfolgend genannter
Reihenfolge, folgende Bedingungen:

1. diese "allgemeine Vorbemerkungen für
Leistungsverzeichnisse" (A)
2. die sich anschließenden "allgemeine technische
Vorbemerkungen" (B)
3. die sich anschließenden "besondere technische
Vorbemerkungen" (für dieses Gewerk) (C)
4. die "Zusätzliche Vertragsbedingungen für die
Ausführung von Bauleistungen Z-VOB/B"
5. Baustellenordnung der Covivio Immobilien GmbH in der
jeweils
gültigen Fassung

Mit Abgabe seines Angebotes bzw. Annahme des Vertrages
erklärt der AN, dass von ihm sämtliche gesetzlichen,
behördlichen und berufgenossenschaftlichen Auflagen
erfüllt werden, die zur Ausführung der im LV
beschriebenen Leistungen erforderlich sind.

Es dürfen nur solche Materialien verwendet werden, über
die der AN das uneingeschränkte Eigentumsrecht besitzt
und die vollkommen frei von Rechten Dritter sind.

Für die Ausführung der Arbeiten ist Fachpersonal in
ausreichender Zahl einzusetzen.
Hierbei ist darauf zu achten, dass für die Ausführung
sämtlicher Arbeiten unsere Baustellenordnung in der
jeweils gültigen Fassung zu beachten ist, die dem
ausführenden Fachpersonal in geeigneter Form zur
Kenntnis zu geben ist.

A2) KUNDENDIENST

Die Arbeiten werden in, an oder in der Nähe bewohnter
Häusern ausgeführt.

Der Auftraggeber (AG) erwartet vom AN tatkräftige
Unterstützung bei den Bemühungen, berechtigten
Mieterwünschen zu entsprechen. Dazu gehören
insbesondere folgende Verpflichtungen:

1) Alle Handwerker/Mitarbeiter des AN haben die
Verpflichtung, Kunden des AG (Mietern) höflich und
hilfsbereit zu begegnen. In Gesprächen mit den Mietern
ist das Bemühen von Covivio Immobilien GmbH um einen
verbesserten
Kundendienst herauszustellen.

2) Die Mieter betroffener Häuser sind rechtzeitig vor
Durchführung der Reparaturarbeiten zu verständigen,
ggf. durch Aushang im Treppenhaus oder auch
individuelle Terminvereinbarung mit dem einzelnen
Mieter.

3) Bei Arbeiten in Wohnungen sind Möbel und sonstiges
Mietereigentum, Bodenflächen und angrenzende Bauteile
etc. im Bereich der auszuführenden Arbeiten durch
Folie, evtl. Schaltafeln oder Ähnliches zu schützen.

A3) PREISE

In den Einheitspreisen sind sämtliche Kosten, wie
Lohn-, Material- und Nebenkosten enthalten,
insbesondere auch:

1) Koordination / Terminabsprache(n) mit dem(den)
Mieter(n) / Kundenbetreuer(n) / Bauleiter(n)

2) sämtliche Fahrt- und Transportkosten,

3) sämtliche tariflichen Zulagen wie z.B. Schmutz- und
Staubzulagen, Zulagen für ekelerregende
Arbeiten etc.,

4) Befestigungsmittel aller Art; Hilfsstoffe wie Nägel,
Bindedraht und Kleinmaterial sowie alle Baustoffe, die
zur kompletten Erstellung der Leistung erforderlich
sind,

5) die Abdeckung von Einrichtungsgegenständen zum
Schutz vor Beschädigung und Verschmutzung (bei Arbeiten
in Wohnungen)

6) das, ggf. tägliche, Säubern der Arbeitsstelle

7) der Ausbau und Abtransport sowie die ordnungsgemäße
Entsorgung, einschließlich Kippgebühren, sämtlichen
Bauschutts und aller alter, schadhafter Teile. Teile,
für die sich der AG eine generelle oder
einzelfallbezogene Prüfung vorbehalten hat, sind bis zu
diesem Zeitpunkt, längstens jedoch für die Dauer von 10
Wochen, vom AN vorzuhalten und dürfen erst danach
entsorgt werden.

8) Alle weiteren Nebenleistungen, die zur Erfüllung der
in den Leistungspositionen beschriebenen
Hauptleistungen, unter Beachtung aller einschlägigen
Vorschriften, erforderlich sind, im LV aber nicht
gesondert aufgeführt sind.

Erforderliche Leistungen, die in den nachfolgenden
Leistungspositionen nicht enthalten sind, sind der
Abteilung Einkauf des AG, möglichst vor Ausführung, in
Form eines Nachtragsangebotes zur Genehmigung
aufzugeben. Die Preise für derartige Zusatzleistungen
sind auf der Kalkulationsbasis der Einheitspreise
dieses LV's zu kalkulieren und die Positionen sind so
ausreichend und umfassend zu beschreiben, dass sowohl
eine sachlich-fachliche als auch eine kalkulatorische
Nachprüfung durch den AG gewährleistet ist, hierzu
gehört insbesondere die Angabe der verfahrenen Stunden.

A4) SONSTIGES

Die in diesen Bedingungen festgelegten Pflichten hat
der AN jedem Dritten aufzuerlegen, dessen er sich zur
Erfüllung dieser Pflichten bedient.

*Hinweis*
B)  ALLGEMEINE TECHNISCHE VORBEMERKUNGEN FÜR
EINHEITSPREISABKOMMEN
  Stand 23.03.2009
=======================================================
===============

B1) ALLGEMEINES

Für Lieferung und Ausführung gelten neben dem
Leistungsverzeichnis:

1.  die neuesten DIN-Vorschriften, VDE- und
VDI-Richtlinien

2.  die Vorschriften der zuständigen Behörden (z.B.
Bauaufsicht, Gewerbeaufsicht, Brandverhütung,
  TÜV, Berufsgenossenschaften und Versorgungsbetriebe,

3.  die Bestimmungen der Gerüstbauordnung

4.  die Festlegungen des jeweiligen
Werkstoffherstellers. Die Werkstoffe müssen den
  geforderten Bedingungen der Leistungsbeschreibung
entsprechen.

B2) FACHSPEZIFISCHE NACHWEISE

Fachspezifische Nachweise, z.B. für den Umgang mit
Asbest, PAK, und dergleichen, sind auf Anforderung des
(AG) jederzeit und umgehend zu erbringen

Bei wesentlichen Änderungen z.B. Ausscheiden eines
befähigten Mitarbeiters oder Auslaufen eines
befristeten Nachweises (z.B. Schweißnachweis) ist der
AN verpflichtet dies unverzüglich beim (AG) schriftlich
anzuzeigen. Ebenso sind die jeweils gültigen
Unfallverhütungsvorschriften zu beachten und unbedingt
einzuhalten.

B3) GEBÄUDESCHÄDEN

Falls dem AN bei der Durchführung von Reparaturarbeiten
weitere Gebäudeschäden bekannt werden (auch an anderen
Gewerken), so hat er dem zuständigen Bauleiter des AG
hierüber umgehend zu unterrichten.

B4) LAGER- UND ABSTELLFLÄCHEN

Die Errichtung von Lager- und Arbeitsplätzen ist mit
der jeweiligen Bauleitung vorher abzustimmen.

Baustoffe und Bauteile dürfen nicht in den
Treppenhäusern und/oder auf anderen
Verkehrsflächen gelagert werden.

Bauschutt darf grundsätzlich nicht im Gebäude gelagert
werden.

B5) BEDINGUNGEN FÜR DIE ENTSORGUNG VON ABFÄLLEN

Der AN ist verpflichtet, die beim AG anfallenden
Abfälle ordnungsgemäß und sofort zu entsorgen. Zu
diesem Zweck hat er die einschlägigen Gesetze,
Verordnungen und sonstigen öffentlich-rechtlichen
Vorschriften -- z.B. das Kreislaufwirtschafts- und
Abfallgesetz - einzuhalten. Eine Zwischenlagerung von
Abfällen ist nicht gestattet.

Sollten die für den Transport und die Entsorgung
erforderliche Genehmigungen erlöschen, ist dies dem AG
unverzüglich schriftlich mitzuteilen. Mit Übernahme der
Abfälle durch den AN gehen Eigentum, Gefahr,
Verkehrssicherungspflicht und öffentlich-rechtliche
Verantwortung auf diesen über.

Der AG behält sich vor zu prüfen, ob der AN seinen
Pflichten nachgekommen ist. Hierzu kann der AG Einsicht
nehmen in die vom AN nach öffentlich-rechtlichen
Vorschriften zu führenden Nachweisbücher und in den
Genehmigungsbescheid der angefahrenen
Abfallentsorgungsanlage, dessen Vorlage der AN zu
bewirken hat.

Der AN hat zur Abdeckung aller - sowohl seiner als auch
die des AG sich aus der Abfallbeseitigung ergebenden
Haftungsrisiken unter Einschluß des
Gewässerschäden-Haftungsrisikos auf seine Kosten eine
Haftpflichtversicherung in ausreichender Höhe für
Personen-, Sach- und Vermögensschäden abzuschließen und
dem AG den Abschluß auf Verlangen nachzuweisen. Diese
Regelung läßt die Haftung des AN unberührt.

B6) Sonstiges

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

*Hinweis*
C) Besondere technische Vorschriften

Insbesondere möchten wir auf die folgenden DIN und
Verordnungen hinweisen

DIN 18451 Gerüstarbeiten

DIN 4420 Teil 1: Schutzgerüste (Fanggerüste,
-Dachfanggerüst, -Schutzdächer)

DIN 4420 Teil 3: Stahlrohrkupplungsgerüst
(-Auslegergerüst, -Konsolengerüst, -Hängegerüst)

DIN EN 12810 Fassadengerüst aus vorgefertigten
Bauteilen

DIN EN 12811 Arbeitsgerüst (temporäre Konstruktion für
Bauwerke)

Betriebssicherheitsverordnung BetrSichV, mit den
zugehörigen technischen Regeln "TRBS"

Berufsgenossenschaftliche Information: BGI 663

DIN EN1263-1 Schutznetze (Auffangnetze); Teil 1:
Sicherheitstechnische Anforderungen, Prüfverfahren

BGR 179 Einsatz von Schutznetzen

DIN 18540 Abdichten von Außenfugen im Hochbau mit
Fugendichtungsmassen

DIN V 18550 Putz und Putzsysteme - Ausführung

DIN 18558 Kunstharzputze

DIN 55699 Verarbeitung von Wärmedämm-Verbundsysteme

DIN 4108 Beiblatt 2 Wärmeschutz und Energie-Einsparung
in Gebäuden

DIN 18345 Wärmedämm-Verbundsyssteme

DIN 18352 Fliesen- und Plattenarbeiten (für keramische
Beläge)

DIN 18363 Maler- und Lackierarbeiten

Die aktuellen Praxismerkblätter und die zugehörigen
System-Herstellervorschriften des angebotenenen
Herstellers

DIN 4102-1 Brandverhalten von Baustoffen und Bauteilen

UVV Unfallverhütungsvorschriften

Landesbauordnung Hamburg (HBauO)

Im Zuge der Gerüstarbeiten sind sämtliche
Dokumentationen (z.B. Aufbau- und Verwendungsanleitung,
Statikberechnungen bei Abweichungen von der
Regelausführung, Prüfprotokolle der Gerüstfreigabe)
anzufertigen und auf Verlangen dem AG vorzulegen.

Hier sind die Vorgaben des Herstellers, bei der Auswahl
der Untergrundmaterialien zu beachten und einzuhalten,
dies gilt auch für die Verlegerichtlinen des
Herstellers.

Für Ausführung und Anwendung gelten die neuesten
technischen Richtlinien und Herstellervorschriften.

Bei Leistungen die nach Fertigstellung nicht mehr
sichtbar bzw. prüfbar sind, ist durch den AN eine
Fotodokumentation den Abrechnungsunterlagen
unaufgefordert beizulegen.

Artenschutz an Gebäuden

Vor und während der Durchführung von Gerüst-, Fassaden-
oder Dacharbeiten ist durch den AN zu überprüfen, ob
durch die beabsichtigten und beauftragten Maßnahmen
evtl. gebäudebewohnende Tierarten wie z.B. Mauersegler,
Fledermäuse, Schwalben u.A. gestört oder vertrieben
werden. Die Vorschrift des § 44 Bundesnaturschutzgesetz
ist zu beachten. Bei drohenden Verstößen gegen diese
Vorschrift ist zwingend die weitere Vorgehensweise mit
der Bauleitung des AG bzw. gemeinsam mit dem Amt für
Umwelt und Grün abzustimmen. Soweit die Umsetzung der
Maßnahmen bereits begonnen hat und die drohende
Beeinträchtigung nicht vor Beginn der Maßnahmen
erkennbar war, sind die Arbeiten umgehend bei Erkennen
eines drohenden Verstoßes gegen § 44 BNatSG in dem
entsprechenden Bereich vorübergehend bis zur
abschließenden Klärung der weiteren Vorgehensweise
auszusetzen.

*Hinweis*
Weitere Hinweise für die Kalkulation
----------------------------------------------------

in den Einheitspreisen sind neben den Nebenleistungen
nachstehende
Leistungen enthalten, wenn in der Leistungsbeschreibung
keine eigene
Position dafür vorgesehen ist:

Die Sicherung der Verkehrs-, Versorgungs- und
Entsorgungsanlagen im Bereich des Baugeländes sowie die
Durchführung der erforderlichen Maßnahmen der
verkehrspolizeilichen Sicherung.

Das Einholen der Genehmigungen für Strassen- und
Bürgersteigabsperrungen, bzw.

Gleiches gilt auch für die Nutzung von
Nachbargrundstücken.

Aufstellen, Vorhalten und Beseitigen von Blenden und
Schutzgerüsten zur Sicherung des öffentlichen Verkehrs
sowie von Einrichtungen außerhalb der Baustelle zur
Umleitung und Regelung des öffentlichen Verkehrs.

Schutz der in Benutzung genommenen öffentlichen
Verkehrsflächen oder anderer Einrichtungen und
Vorleistungen anderer Unternehmer vor Beschädigung
sowie Beseitigung der Schäden oder Übernahme der Kosten
hierfür.

Übernahme der Gebühren für die Benutzung von
öffentlichen Verkehrsflächen oder Nachbargrundstücken.

Herstellen und beseitigen der Zufahrtswege von den
öffentlichen Verkehrsflächen oder bauseits
hergestellten Baustraße zu den einzelnen Baustellen.
Vorhalten der Zufahrtswege.

Reinigen der Baustelle und der Zugangswege sowie des
Aussengeländes jeweils zum Wochenende und vor
Feiertagen und nach Beendigung der Vertragsarbeiten.

Notwendige Maßnahmen zum Schutz von Dächern, Rinnen,
Fallrohren, Blechen, Fugenbändern, Fußböden, Geländern,
Stahlzargen, Fenstern, Türen, Beschlägen und sonstigen
Bauteilen vor Verunreinigungen und Beschädigungen durch
die Putzarbeiten, einschl. der erforderlichen Stoffe
oder Schutzanstriche für Verblendungen, Gesimse,
Sohlbänke, eloxierte Teile u.ä. sowie die spätere
Beseitigung.

Die Kosten für Aufenthalts- und Lagerräume.

Das Wiederherstellen der durch die eigenen Arbeiten
beschädigten Grünanlagen (durch Anlieferungen,
Lagerflächen etc.)

Zuschnitte und Anpassarbeiten an den Dämmplatten
(Ausschnitte, Aussparungen, Schrägen u.s.w.)

Das Herstellen von bis zu 0,50 m² grossen mobilen
Musterflächen nach Vorauswahl vorliegender
Farbvorschläge.

Die endgültige Farbangabe erfolgt an Hand der
Musterflächen.

Zur Kalkulation ist eine Farbe mit dem Grundton
"hellgetönt" vorzusehen.

Farbtonstufen:

hellgetönt  entspricht Hellbezugswerten  51 -100

mittelgetönt  entspricht Hellbezugswerten  26 - 50

sattgetönt  entspricht Hellbezugswerten  25 - 11

Voll- oder  entspricht Hellbezugswerten  0 - 10

Sonderton

Die in der Leistungsbeschreibung angegebenen Produkte
gelten als Qualitätsbeispiel und schaffen für alle
Anbieter eine einheitliche Kalkulationsgrundlage. Sie
werden durch Angebotsabgabe Bestandteil des Angebotes.
Die
Bauleitung behält sich vor, von allen zur Anwendung
kommenden Stoffen Proben zu entnehmen und auf Qualität
und
Eignung untersuchen zu lassen.

Sonstiges
---------------

Alle Leistungen umfassen auch die Lieferung der
dazugehörigen Stoffe und Bauteile einschl. Abladen und
Lagern auf der Baustelle, wenn in der
Leistungsbeschreibung nichts anderes vorgeschrieben
ist.

Die Anlieferung sämtlicher zur Ausführung kommenden
Stoffe muss in der Originalverpakung erfolgen

Es sind die Richtlinien des Werkstoffherstellers zu
berücksichtigen. Bei Systemaufbauten dürfen nur die
Stoffe
eines Herstellers verwendet werden

Wiederaufbereitete (Recycling-) Stoffe sind von der
Verwendung ausdrücklich ausgeschlossen.

Flächen mit Abläufen, insbesondere
Kellerausgangstreppen sind ständig von anfallendem
Schutt vollständig freizuhalten, so daß das anfallende
Tagwasser sicher abfliesen kann.

Ebenso sind die Regenstandrohre dauerhaft abzudecken,
so daß es hier zu keiner Verstopfung der Grundleitung
kommen kann.

*Hinweis*
Fabrikatfestlegung

Die Ausschreibung beruht auf Produkten der Firma
Brillux.

Der Anbieter hat die Möglichkeit, ein gleichwertiges
anderes Erzeugnis anzubieten, wobei der Nachweis der
Gleichwertigkeit durch den Auftraggeber gefordert wird.
Dies ist vor Angebotsabgabe anzugeben.
Bei einem Materialwechsel, durch den Auftragnehmer, ist
dieser dem Einkauf und der Bauleitung unaufgefordert,
vor dem Einbau mitzuteilen und abzustimmen.

Die zur Ausführung gelangenden Wärmedämm-Verbundsysteme
müssen bauaufsichtlich zugelassen sein. Diese Zulassung
ist ausgestellt
vom "Deutsches Institut für Bautechnik"
Abweichungen von dem in der Zulassung beschriebenen
Systemaufbaus
sind nicht zulässig.
Für die nachstehend beschriebene Fassaden-Dämmung
können unter anderem die Systeme der Firmen
A) Brillux
B) Capatekt/Caparol+Disbon/
C) Stotmeister
D) Alsecco
angeboten werden.

Angebotenes Erzeugnis: '

....................................................'
(vom Bieter unbedingt anzugeben. Fehlende Angabe führt
zum Ausschluß von der Vergabe)

### Bereich 1 Baustelleneinrichtung

#### Abschnitt 1.1 Text nicht vorhanden !

**1.1.10 Baustelleneinrichtung allgemein**
Baustelleneinrichtung allgemein
Einrichtung, d.h. Anlieferung und Nutzung von
Material und Werkzeugen für die Dauer der
beschriebenen Leistungen, einschließlich
anschließendem Abtransport. Bereitstellung Baucontainer
für die Dauer der Bauzeit.
Eigenschaften:
- Für alle Gewerke
Menge: 1,000 psch

**1.1.20 Bauschuttcontainer liefern,**
Bauschuttcontainer für alle Gewerke liefern,
bereitstellen und
abtransportieren. Vorhaltung für die Dauer der Bauzeit.

Eigenschaften:
- Ein Container 5 m³, reiner Bauschutt
- Ein Container 3 m³, gemischter Bauabfall

Ausführung:
Bereitstellen der Bauschuttcontainer wie beschrieben,
einschließlich An- und Abtransport.
Die fachgerechte Entsorgung des anfallenden
Bauschuttes erfolgt gegen gesonderten Nachweis.
Die Containergrößen können während der Bauphase
angepasst werden.
Menge: 12,000 Stck

**1.1.30 Baustellentoilette liefern,**
Baustellentoilette liefern, bereitstellen und
abtransportieren

Ausführung:
Anliefern, bereitstellen und abtransportieren einer
Baustellentoilette mit Wasser und Seifenspender.
Die Baustellentoilette ist täglich zu prüfen und in
ordnungsgemäßem Zustand zu halten.
Grundstandzeit 4 Wochen
Menge: 8,000 Wo

**1.1.40 Bei Bedarf: Längervorhaltung Baustellentoilette**
*** Bedarfsposition ohne GB
Bei Bedarf:
Längervorhaltung Baustellentoilette, 1 Woche
Verlängerung der Bereitstellungszeit der
Baustellentoilette um 1 Woche.
Eigenschaften:
- Für alle Gewerke

Ausführung:
Verlängerung der Bereitstellungszeit für die
Baustellentoilette um 1 Woche, inklusive Wartung
und Instandhaltung
Menge: 1,000 Wo

**1.1.50 Stahlrohrrahmengerüst an Vorderfassade**
Stahlrohrrahmengerüst an Vorderfassade,
W06 nach EN 12811-1, Breitenklasse W 06,
Lastklasse 3 (gleichmäßige Lastverteilung max. 2 kN/m),

Grundvorhaltezeit 4 Wochen.
Menge: 280,000 m²

**1.1.60 Konsole 0,30 m zur Vorposition**
Konsole 0,30 m, zur Vorposition, als zusatztliche
Verbreiterung vor Stahlrohrrahmengerüst.
Menge: 280,000 m²

**1.1.70 Stahlrohrrahmengerüst an Hinterfassade**
Stahlrohrrahmengerüst an Hinterfassade,
W06 nach EN 12811-1, Breitenklasse W 06,
Lastklasse 3 (gleichmäßige Lastverteilung max. 2 kN/m),

Grundvorhaltezeit 4 Wochen.
Menge: 380,000 m²

**1.1.80 Konsole 0,30 m, zur Vorposition**
Konsole 0,30 m, zur Vorposition, als zusatztliche
Verbreiterung vor Stahlrohrrahmengerüst.
Menge: 380,000 m²

**1.1.90 Bei Bedarf: Längervorhaltung des Stahlrohrrahmengerüstes**
*** Bedarfsposition ohne GB
Bei Bedarf:
Längervorhaltung des Stahlrohrrahmengerüstes,
je angefangene Kalendarwoche über die Grundvorhaltung
von 4 Wochen hinaus.
Menge: 1,000 Wo

**1.1.100 Bei Bedarf: Dachdeckerfanggerüst**
*** Bedarfsposition ohne GB
Menge: 1,000 m²

### Bereich 2 WDVS Vorderfassade-- 160 mm MW mit Putz

#### Abschnitt 2.1 Text nicht vorhanden !

**2.1.10 Exakte Verklebung mit Brillux**
Exakte Verklebung mit Brillux SK-Schutzfolie
1571 auf Fenster, vorhalten und entfernen
Abklebung der Fenster im Außenbereich mit einer
selbstklebenden Schutzabdeckung, insbesondere
durch saubere und exakte Abklebung der Ränder.

Eigenschaften:
- Einsatzdauer außen max: 6 Wochen, bei >
+5°C
- Farbe: blau o.ä.

Ausführung:
Mit Brillux SK-Schutzfolie 1571 werden die Ränder
exakt abgeklebt. Während der Arbeiten darauf
achten, dass die Folie nicht beschädigt ist, ggf.
erneuern.
Nach Abschluss der Arbeiten wird das
Abdeckmaterial fachgerecht entfernt und entsorgt.

Fabrikat:
- Brillux SK-Schutzfolie 1571
Menge: 65,530 m²

**2.1.20 Fläche prüfen > Tragfähigkeit + Ebenheit**
Fläche prüfen > Tragfähigkeit + Ebenheit
Vorhandener Untergrund auf Festigkeit, Hohlstellen
und Tragfähigkeit prüfen.
Bei beschichteten Untergründen ist auch die
Tragfähigkeit der Beschichtung sowie deren
Verträglichkeit mit den nachfolgenden Materialien
sachkundig zu prüfen.
Weiterhin ist zu prüfen ob der Untergrund in seiner
Ebenheit der DIN 18 202 (Maßtoleranzen im
Hochbau, Tabelle 3) entspricht.
Die Ergebnisse sind schriftlich in einemPrüfprotokoll
zu protokollieren.
Menge: 231,970 m²

**2.1.30 Bei Bedarf: Abdeckleisten an Rahmen**
*** Bedarfsposition ohne GB
Bei Bedarf:
Abdeckleisten an Rahmen von Fenstern
entfernen
Abdeckleisten an Fenster- und Türrahmen sind zur
Vorbereitung eines fachgerechten An- bzw.
Abschlusses an das WDV- Systems zu entfernen.

Restanhaftungen von bspw. Silikon-/Montagekleber
sind restlos zu enfernen.
Das entfernte Material ist zu sammeln und
vorschriftsmäßig zu entsorgen.
Menge: 137,200 m

**2.1.40 Fensterbänke abschneiden/abstemmen,**
Fensterbänke abschneiden/abstemmen,
Bauschutt sammeln und entsorgen
Vorstehende Fensterbänke sind zu entfernen, um
eine Ebenflächigkeit zur Verklebung des
Wärmedämm- Verbundsystems herzustellen.
Die vorstehenden Bauteile sind so zu entfernen, dass
keine anderen Bauteileinsbesondere die neu montierten
Fenster beschädigt werden. Je nach
Erfordernis sind sie abzuschneiden oder
abzustemmen.
Der Bauschutt ist zu sammeln und vorschriftsmäßig
zu entsorgen.
Nach dem Entfernen sind die Flächen sorgfältig zu
entstauben.
Falls erforderlich sind die im Bereich der
abgetrennten Naturstein-/Betonfensterbänke
entstandenen größeren Fehlstellen ebenflächig
aufzuputzen.
Menge: 32,500 m

**2.1.50 Egalisieren Flächen Sohlbank/**
Egalisieren Flächen Sohlbank/
Ziegelfassade
Egalisieren der Flächen nach Abbruch der Sohlbank mit
Zementmörtel inkl Schalung.
Mörtelklasse bzw. Mörtelgruppe
M 10 gem. DIN EN 998-2
NM III gem. DIN V 18580
GP CS IV gem. DIN EN 998-1
Menge: 32,500 m

**2.1.60 Fenstergesims abstemmen**
Fenstergesims abstemmen an Fenster und
Türlaibungen. Bauschutt ist nach den gültigen
Bestimmungen sofort zu entsorgen.

Putzdicke: 3 cm
Tiefe der Fensterlaibung: 25 cm (hier ist darauf zu
achten,
dass die Laibungsflächen nicht komplett abgestemmt
werden).
Menge: 31,000 Stck

**2.1.70 Gesimsprofile-Fassade abstemmen**
Gesimsprofile-Fassade abstemmen
Bauschutt ist nach den gültigen Bestimmungen sofort
zu entsorgen. Fensterflächen sind ausreichend vor
Beschädigung  zu schützen.
Menge: 64,400 m

**2.1.80 Bei Bedarf: Ausgleichsputz**
*** Bedarfsposition ohne GB
Bei Bedarf:
Ausgleichputz mit einem Kalkzementmörtel MG P II,
nach DIN 18550 liefern und auftragen.
Putz mindestens 14 Tage erhärten lassen.
Schichtdicke ca.: 10 mm
Produkt:
*Brillux Fassaden-Renovierspachtel M 926
Menge: 1,000 m²

**2.1.90 Bei Bedarf: Laibungen verputzen, Q1**
*** Bedarfsposition ohne GB
Bei Bedarf:
Laibungen verputzen, Q1
Laibungen die verputzt werden, sind nach Längmaß
zu berechnen.Alle Aufbauten sind einzurechnen.
Laibungstiefe: 250 mm
Oberfläche: Q1 - abgezogen
Menge: 137,200 m

**2.1.100 Elastik Fassadenfarbe 80-100% der Fläche**
Elastik Fassadenfarbe 80-100% der Fläche
entfernen, sammeln + entsorgen
Elastik Fassadenfarbe auf der Fassade durch
abschleifen entfernen und die Fassade in diesen
 Bereichen entstauben.

Abgebürstete, abgekratzte lose Farbreste sammeln,
in entsprechende Behältnisse zum Abtransport laden
und vorschriftsmäßig entsorgen.
Menge: 231,970 m²

**2.1.110 Bei Bedarf: Abdichtung von Fenster- und**
*** Bedarfsposition ohne GB
Bei Bedarf:
Abdichtung von Fenster- und Fassadenfugen und
sonstigen Bauanschlüssen .
Fabrikat :
- Würth Dichtungsband Flexband Vario
Aussen
Menge: 137,200 m

**2.1.120 Sockel freilegen, Handaushub**
Sockel freilegen, Handaushub
Sockelflächen unter Geländeoberkante für das WDVSystem
freilegen durch Handaushub,
Aushubmassen neben dem Grabenrand lagern,
Schachtwände abstützen.Fläche säiubern und
ausreichend
trocknen lassen
Menge: 16,150 m

**2.1.130 Grundierung im Rollverfahren**
Grundierung im Rollverfahren auf mittelraue
Fassade auftragen.
Aufbringen einer Grundierung im Rollverfahren, zum
Egalisieren unterschiedlich saugender, sandender
und mittelrauen Untergründen.
Eigenschaften:
- lösemittelfrei
- für außen und innen
- tief eindringend
- gut verfestigend
- haftverbessernd
- wassverdünnbar

Ausführung:
Der Untergrund muss fest, trocken, sauber- und
tragfähig sowie frei von Ausblühungen,
Sinterschichten und Trennmitteln sein.
Eventuell muss der Untergrund vor dem Aufbringen
der Grundierung noch einmal vorbehandelt werden
(z.B. Algizid; Hinweise in techn. Merkblättern
beachten!)
Nach Erfordernis die Grundierung im angegebenen
Mischverhältnis des Herstellers mit Wasser
verdünnen.
Die Grundierung mit einem geeigneten Werkzeug
(z.B. Lammfellrolle) von unten nach oben bis zur
vollen Sättigung des Untergrundes auftragen. Es ist
darauf zu achten, dass die Grundierung keinen
geschlossenen, glänzenden Film auf dem Untergrund
bildet.
Hinweis:
Die Grundierung darf bei Luft- und
Untergrundtemperaturen unter +5° C nicht mehr
verarbeitet werden.
Nachfolgende Beschichtungen dürfen erst nach
ausreichender Trocknung erfolgen (jeweils gültiges
techn. Merkblatt beachten!).
Fabrikat:
- Brillux Lacryl Tiefgrund ELF 595
Menge: 231,970 m²

**2.1.140 EPS-Sockeldämmplatten WLG035, 50x100cm,**
EPS-Sockeldämmplatten WLG035, 50x100cm,
manuell im Punkt-Wulstverfahren verkleben
Liefern und anbringen von
EPS-Hartschaum-Dämmplatten, im manuellen
Punkt-/Wulstverfahren verklebt, zur Herstellung einer
Wärmedämmverbundsystem-Fassade im
Sockelbereich mit abgeschrägtem, unterem
Abschluss und mit Einbindung in das Erdreich.
Eigenschaften:
- Dämmplatte aus EPS nach DIN EN 13163,
  Anwendungstyp PW nach DIN 4108-10
- Dämmstärke: 16 cm
- Format: 1,00 x 0,50 m
- Wärmeleitfähigkeit: 0,035 W/(m*K)
- Zugfestigkeit nach DIN EN 1607: k. A. lt.
  Hersteller
- Wasserdampf-Diffusions-Widerstandszahl nach
  DIN EN 12086: µ: 40/100
- Rohdichte nach DIN EN 1602: k. A. lt. Hersteller
- Baustoffklasse: schwer entflammbar,
  Brandverhalten B1 (DIN 4102), E nach DIN EN
  13501-1
- Kantenausbildung: stumpf
- waffelgeschäumt
- beständig gegen Feuchtigkeit
- druckbeständig
- dimensionsstabil
- alterungsbeständig

Ausführung:
Der Untergrund muss trocken, eben und staubfrei
sein.
Je nach Bedarf und Herstellervorgabe ist der
Untergrund vor Verklebung der Dämmplatten
vorzubehandeln.
Die EPS-Sockeldämmplatten imerdberührten
Bereich mit einem geeigneten Werkzeug, imW inkel
von ca. 45°, abschrägen.
Der Kleber wird nach Herstellerangabe mit Zement
und Dispersionskleber angemischt (siehe techn.
Merkblatt des jeweiligen Herstellers).
Auf die Rückseite der Dämmplatte den Kleber im
Punkt- und Wulstverfahren auftragen
(Klebekontaktfläche >= 40%). Die Dämmplatten sind
zügig und mit leicht schiebender Bewegung fest auf
den Untergrund anzudrücken

Die Dämmplattenreihe ist kurzfristig zu fixieren oder
zu stützen um ein späteres abrutschen oder setzen
der Platten zu vermeiden.
Die Dämmplatten sind im Verband von unten nach
oben versetzt und press gestoßen zu verkleben. An
den Gebäudeecken sind die Dämmplatten zu
verzahnen. Es ist darauf zu achten, dass die Platten
flucht- und lotgerecht aufgebracht werden.
Um Wärmebrücken zu vermeiden sollte darauf
geachtet werden, dass die Dämmplatten absolut dicht
gestoßen werden und die Stöße kleberfrei sind.
Eventuell entstehende Fugen im Bereich der
Plattenstöße sind mit systemgerechtem Füllschaum
(Fugen <=5mm) oder Dämmstoffstreifen (Fugen
>=6mm) zu verfüllen. Versätze an den Plattenstößen
sind zu vermeiden.
Unebenheiten in der gedämmten Fassade und durch
Sonnenstrahlen entstandene Verfärbungen sollten
vor der Armierung (planeben) geschliffen werden.
Hinweis:
Während der Trocknungs- und Verarbeitungsphase
dürfen die Umgebungs- und Untergrundtemperaturen
nicht unter +5°C und nicht über +35°C liegen. Die
Fassade ist vor übermäßiger Erwärmung zu
schützen.
Es ist empfehlenswert die Dämmplatten ca. 15cm
oberhalb der Geländeoberfläche zu dübeln. So kann
beim späteren Verdichten des Bodens vermieden
werden, dass die Dämmplatten nach unten gezogen
werden.
Fabrikat:
- Brillux WDVS Perimeter-Dämmplatte 3537
- Brillux BaseTec Komponente A
- Brillux BaseTec Komponente B
Menge: 20,000 m²

**2.1.150 Mineralwolle-Dämmplatten WLG035**
Mineralwolle-Dämmplatten WLG035 beidseitig
beschichtet, 80x62,5cm, manuell im
Punkt-Wulstverfahren verkleben, liefern und verkleben,
zur Herstellung
einer Wärmedämmverbundsystem-Fassade.

Eigenschaften:
- Mineralwolle-Dämmplatten nach DIN EN 13162
aus Mineralwolle, Anwendungstyp WAP-zg,
schallschutzverbessernd
- Dämmstärke: 16 cm
- Format: 0,80 x 0,625 m
- Wärmeleitfähigkeit: 0,035 W/(m*K)
- Zugfestigkeit nach DIN EN 1607: >= 5 kPa nach
  DIN EN 1607
- Wasserdampf-Diffusions-Widerstandszahl nach
  DIN EN 12086: µ 1 gemäß DIN EN 12086
- Rohdichte nach DIN EN 1602: ca. 120 kg/m³
- Baustoffklasse: nichtbrennbar, Brandverhalten
  A1 (DIN EN 1350)
- Oberfläche: Zweitschichtcharakter (Wandseite
  weich/flexibel; Außenseite hart/verdichtet)
- Kantenausbildung: stumpf
- wasserabweisend
- diffusionsoffen
- dimensionsstabil
- alterungsbeständig
- schallschutzverbessernd

Ausführung:
Der Untergrund muss trocken, eben und staubfrei
sein.
Die Dämmplatte wird mit der gekennzeichneten Seite
(rote Balken) nach außen angebracht.
Auf die Rückseite der Dämmplatte einen geeigneten
mineralischen Klebemörtel im Punkt- und
Wulstverfahren auftragen (Klebekontaktfläche >=
40%).
Die Dämmplatten sind im Verband von unten nach
oben versetzt und press gestoßen zu verkleben. An
den Gebäudeecken sind die Dämmplatten zu
verzahnen. Es ist darauf zu achten, dass die Platten
flucht- und lotgerecht aufgebracht werden.
Um Wärmebrücken zu vermeiden sollte darauf
geachtet werden, dass die Dämmplatten absolut dicht
gestoßen werden und die Stöße kleberfrei sind.
Eventuell entstehende Fugen im Bereich der
Plattenstöße sind mit systemgerechtem Füllschaum
(Fugen <=5mm) oder Dämmstoffstreifen (Fugen
>=6mm) zu verfüllen. Versätze an den Plattenstößen
sind zu vermeiden.
Hinweis:
Während der Trocknungs- und Verarbeitungsphase
dürfen die Umgebungs- und Untergrundtemperaturen
nicht unter +5°C und nicht über +30°C liegen.
Nach ausreichender Trocknung des Klebemörtels
(mindestens 3 Tage) werden die Dämmplatten
zusätzlich verdübelt. Diese Leistung wird in einer
separaten Position vergütet. Dazu stehen mehrere
Dübel je nach Untergrund und Verdübelungsart zur
Verfügung (Schlag-/Schraub-/Bohr-/Setzdübel).

Fabrikat:
- Brillux MW Top Dämmplatte 3857
- Brillux WDVS Pulverkleber 3550
Menge: 215,620 m²

**2.1.160 Mineralwolle-Dämmplatten WLG036**
Mineralwolle-Dämmplatten WLG036
unbeschichtet, Leibungstiefe 16-30cm,
mineralisch verkleben
Liefern und anbringen von
Mineralwolle-Dämmplatten, manuell vollflächig
verklebt, zur Herstellung einer
Wärmedämmverbundsystem-Leibung.
Eigenschaften:
_ Eigenschaften der Dämmplatte wie in
Hauptposition beschrieben
_ Dämmstärke: 3 cm
_ Leibungstiefe: 16 - 30 cm
Ausführung:
Der Untergrund muss trocken, eben und staubfrei
sein.
Die Leibungsdämmplatten vor demVerk leben der
individuellen Tiefe und Höhe der Leibung anpassen
und mit geeigneten Werkzeug zurecht schneiden.
Auf die Rückseite der Dämmplatte einen geeigneten
mineralischen Klebemörtel vollflächig auftragen. Hier
wird der Kleber zunächst dünn vorgezogen bzw. in
die Oberfläche eingearbeitet (Press-Spachtelung)
und anschließend wird vollflächig die nötige Menge
an Kleber mittels Zahntraufel aufgekämmt.
Ausführung sonst wie in Hauptposition beschrieben
(Ebenheit, Stoßfugen vermeiden, etc.).
Hinweis:
Beim Verkleben der Leibungsdämmung ist darauf zu
achten, dass der Anschluss der Dämmplatte an das
Bordstück der Fensterbank (sofern
Aluminium-Fensterbänke zur Ausführung kommen)
so ausgeführt wird, dass nach Aufbringen des
Leibungsoberputzes die Oberfläche des Oberputzes
bündig mit der Innenkante des Bordstückes
abschließt.
Fabrikat:
_ Brillux MW Top Dämmplatte 3522
_ Brillux WDVS Pulverkleber 3550
Menge: 104,700 m

**2.1.170 Schraubdübel versenkt**
Schraubdübel versenkt zur konstruktiven
Verdübelung vorgenannter Dämmung
Konstruktive Verdübelung der vorgenannten
WDVS-Dämmplatten mit WDVS-Schraubdübel
herstellen.

Eigenschaften:
- europäisch technische Zulassung: mit europäisch
  technischer Zulassung
- Schraubdübel mit vormontiertemT eller
- Schraubendurchmesser in mm: 8 mm
- Dübellänge in mm: 235 mm
- Tellerdurchmesser in mm: 60 mm
- Wärmedurchgangskoeffizient W/K: Chi-Wert
  0,001 W/K
- Nutzungskategorien nach ETA: Beton, Vollsteine,
  Lochsteine, haufwerksporiger Leichtbeton und
  Porenbeton

Ausführung:
Die Verdübelung der Dämmplatten sollte nach
ausreichender Trocknung der Dämmplatten erfolgen
(frühestens nach 3 Tagen).
Die Anzahl der Verdübelung richtet sich nach der
Vorgaben des Systemherstellers oder den
untergrund-/montagebedingten Erfordernissen.
Die Dübellänge ist entsprechend der Dämmstärke
und der vorgegebenen Verankerungstiefe zu wählen.
Es ist darauf zu achten, dass die versenkte Montage
erst ab einer Dämmstärke >=80mm erfolgen darf.
Das Bohrloch ist idealerweise, mit einm 8mm
starken Bohrer, rechtwinkelig zur Fläche zu bohren.
Es ist darauf zu achten, dass das Bohrloch 10 mm
tiefer als die angegebene Verankerungstiefe gebohrt
wird.
Anschließend wird der Schraubdübel auf das jeweils
vom Hersteller vorgeschriebene Werkzeugtool
aufgesetzt und in den Untergrund eingedreht. Dabei
schneidet das Werkzeugtool gleichzeitig den
Dämmstoff ein und der Dübelteller wird um ca. 2cm
versenkt.
Sollte der in Untergrundabhängigkeit keine
ausreichende Verankerung erhalten, wird der
Dübelteller nicht versenkt. In diesem Falle sollte der
Dübel mit ausreichendem Abstand daneben neu
gesetzt werden.
Der Verschluss des Dübelkanals erfolgt mit einem
entsprechenden Dübel-Rondell.

Hinweis:
Die Mindestverankerungstiefen sind beim jeweiligen
Hersteller zu erfragen und einzuhalten.

Fabrikat:
- Brillux WDVS Senkdübel STR U 2G ETA 3811
- Brillux WDVS Dünbel-Rondell
Menge: 215,620 m²

**2.1.180 Anputzleiste mit Fugendichtband liefern**
Anputzleiste mit Fugendichtband liefern und
montieren
Liefern und anbringen einer Anputzleiste mit
integriertem Fugendichtband zur Herstellung einer
schlagregendichten Anschlussfuge an andere
Bauteile wie Fenster, Türen, etc.

Eigenschaften:
- selbstklebende Kunststoffleiste
- flexibler Anschluss ohne Verschraubung
- mit integriertem Dichtband
- Länge: 2,4 m
- wirkt entkoppelnd
- integrierter Gewebestreifen aus
Glasfasergewebe
- selbstklebende Schutzlasche mit Abruchkante
- Führungskante für Putzanschlag
- Schlagregendicht
- alterungsbeständig
- UV-beständig

Ausführung:
Der Untergrund muss eben, tragfähig, trocken, frei
von haftmindernden Rückständen, staub- und fettfrei
sein.
Die Anputzleiste mit einem geeigneten Werkzeug auf
die benötigte Länge zuschneiden.
Den Schutzstreifen von den selbstklebenden
Dichtband entfernen und die Leiste mit nach außen
gerichteter Abbruchkante fluchtrecht aufkleben.

Hinweis:
Wird am Sturz ebenfalls eine Leiste montiert, sollte
diese als erste montiert werden. Um einen sauberen
Anschluss an die beiden vertikalen Leisten zu
erhalten, ist die Schutzlasche in den beiden
Eckbereichen entsprechend den Breiten der
vertikalen Leisten auszusparen.
Bei Profilstößen muss das Gewebe mindestestens
10cm überlappen.
Eventuelle Hohlstellen oder Fugen sind mit
Kompriband oder Dichtungsmasse zu füllen.
Das am Profil befestigte Gewebe wird erst bei der
Flächen- bzw. Leibungsarmierung vollständig in
Armiermörtel eingebettet.
Nach Fertigstellung der Fassade die Schutzlasche an
der Abruchkante nach außen abknicken und von
einer Seite abziehen.

Fabrikat:
- Brillux WDVS Gewebe-Anschlussprofil Pro 3880
Menge: 146,900 m

**2.1.190 Eckschutzschiene für Gebäudeecke mit Gewebe**
Eckschutzschiene für Gebäudeecke mit Gewebe,
liefern und montieren.
Liefern und anbringen eines
Kunststoff-Eckschutzprofils mit Gewebe in
mineralisch dünnschichtiger Armierungsmasse, zur
fluchtgerechten Ausführung von Gebäudeöffnungen
und Verstärkung von Kanten, einbetten.

Eigenschaften:
- zur Ausbildung der Eckarmierung
- verstärkter Kunstoff-Eckwinkel
- einseitiger Gewebeüberstand zur überlappenden
  Armierungsausbildung
- Profillänge: 2,4 m
- Gewebeschenkelbreite: ca. 165g/ qm
- Maschenweite: 4 x 4 mm
- alkalibeständiges Gewebe

Ausführung:
Die auszubildende Gebäudeecke ist mit geeigneten
Armierungsmörtel voll abdeckend zu beschichten.
Den Gewebeeckwinkel in die nasse
Armierungsmasse lot- und fluchtgerecht, blasen- und
faltenfrei einlegen und die Armierungsschicht
abdeckend fertigstellen.
Überschüssige Armierungsmasse scharf abziehen,
um eine Aufdoppelung der Armierungsschicht im
Eckbereich zu vermeiden.
Es ist darauf zu achten, dass das Glasgewebe an
den Stößen der Eckwinkel überlappend ausgeführt
wird.

Fabrikat:
- WDSV Gewebe-Eckschutzschiene 3763
- WDVS Pulverkleber 3550
Menge: 30,740 m

**2.1.200 Eckschutzschiene für Gebäudeöffnungen mit Gewebe**
Eckschutzschiene für Gebäudeöffnungen mit Gewebe,
liefern und montieren.
Liefern und anbringen eines
Kunststoff-Eckschutzprofils mit Gewebe in
mineralisch dünnschichtiger Armierungsmasse, zur
fluchtgerechten Ausführung von Gebäudeecken und
Verstärkung von Kanten, einbetten.
Eigenschaften:
- zur Ausbildung der Eckarmierung
- verstärkter Kunstoff-Eckwinkel
- einseitiger Gewebeüberstand zur überlappenden
  Armierungsausbildung
- Profillänge: 2,4 m
- Gewebeschenkelbreite: 165g/qm
- Maschenweite: 4x4 mm
- alkalibeständiges Gewebe

Ausführung:
Die auszubildende Gebäudeecke ist mit geeigneten
Armierungsmörtel voll abdeckend zu beschichten.
Den Gewebeeckwinkel in die nasse
Armierungsmasse lot- und fluchtgerecht, blasen- und
faltenfrei einlegen und die Armierungsschicht
abdeckend fertigstellen.
Überschüssige Armierungsmasse scharf abziehen,
um eine Aufdoppelung der Armierungsschicht im
Eckbereich zu vermeiden.
Es ist darauf zu achten, dass das Glasgewebe an
den Stößen der Eckwinkel überlappend ausgeführt
wird.

Fabrikat:
- WDVS Gewebe-Eckschutzschiene 3763
- WDVS Pulverkleber 3550
Menge: 219,400 m

**2.1.210 Diagonalarmierung an Öffnungsecken in**
Diagonalarmierung an Öffnungsecken in
mineralische Armierung einbetten
Einbetten eines alkalibestänigen
Diagonalarmierungspfeils an allen
Gebäudeöffnungsecken in eine dünnschichtige,
mineralische Armierungsmasse.

Eigenschaften:
- Gewebestreifen mit V-förmigen 90°-Ausschnitt
- schiebe- und hoch zugfest
- frostsicher, witterungsbeständig
- weichmacherfrei
- alkalibeständig
- Breite: 33 cm
- Länge: 37 cm

Ausführung:
Die Einbettung der Diagonalarmierungspfeile erfolgt
erst nach ausreichender Aushärtung der
Dämmplattenverklebung auf sauberen, trockenen
und planebenen Dämmplattenflächen sowie auf lotund
fluchtrecht ausgebildeten Eckbereichen.
Die mineralische Armierungsmasse ist in den
Eckbereichen mit einer Zahntraufel in ausreichend
dicker Schicht auf die Dämmfläche aufzutragen und
aufzukämmen.
Die Armierungspfeile sind in die frisch aufgetragene
Armierungsmasse falten- und blasenfrei einzulegen,
einzudrücken und planzuspachteln.
Um eine Aufdoppelung der Armierungsschicht in den
Eckbereichen zu vermeiden, ist die überschüssige
Armierungsmasse mit einem Edelstahlglätter
abzuziehen.
Hinweis:
Bei doppelter Armierung sind die Armierungspfeile
vor der zweiten Armierungsschicht einzulegen.

Fabrikat:
- Brillux WDVS Diagonal-Armierungspfeil 3713
- Brillux WDVS Pulverkleber 3550
Menge: 180,000 Stk

**2.1.220 Bei Bedarf: Dehnfugenprofil Typ E**
Bei Bedarf:
Dehnfugenprofil Typ E liefern, montieren und mit
mineralischem Mörtel armieren
Liefern eines Dehnfugenprofils vomT yp E (offen) für
die ebene Fläche und einbauen im Bereich der
Bewegungsfuge im Untergrund. Befestigung mit
mineralischem Mörtel.

Eigenschaften:
- Profil mit Fugenschlaufe aus gewebeverstärkter,
  flexibler Dichtfolie mit zwei kombinierten
  PVC-Winkelprofilen
- für die ebene Wandfläche
- als Verbindung zwischen horizontalen und
  vertikalen Dehnungsfugen
- für dauerhafte und fluchtrechte Ausbildung von
  Dehnungsfugen
- variabel für Fugenbreiten von 5-25mm
- beidseitig 10cm breite Gewebestreifen
- witterungsbeständig
- UV-beständig

Ausführung:
Die Montage des Dehnfugenprofils erfolgt vor der
Flächenarmierung.
Zum Einlegen des Fugenprofils ist imDäm mmaterial
eine ausreichend breite und tiefe Fuge
auszuschneiden.
Die in der Dämmschicht ausgeschnittene Dehnfuge
wird vor dem Einbringen des Dehnfugenprofils
mit Mineralwolle hinterfüllt (bei
EPS-Dämmplatten >= 10cm). Dabei ist darauf zu
achten, dass ausreichend Platz und Raum für das
Fugenprofil gelassen wird.
Auf beiden Seiten der Dehnfuge die mineralische
Armierungsmasse in ausreichender Schichtdicke, ca.
15cm breit und ca. 2,5 - 3cm an die Fugenflanken
auftragen.
Beim Einlegen des Dehnfugenprofils werden die
Winkel gegeneinander gedrückt und die Schlaufe in
die Fuge eingeschoben. Das Einlegen des
Fugenprofils erfolgt immer von unten nach oben in
die vorgefertigte Fuge. Es ist darauf zu achten, dass
sich die Fugenprofile im Bereich der Fuge mit Hilfe
des überstehenden Fugenbandes überdecken, damit
keine ablaufende Feuchtigkeit eindringen kann.
Die gelochten Schenkel und das Gewebe in die
frische Armierungsmasse einbetten und einspachteln.
Überschüssige Armierungsmasse mit einem
Edelstahlglätter abziehen um eine spätere
Aufdoppelung zu vermeiden.

Hinweis:
Die nachfolgenden Beschichtungen sind bis zur
Fugenkante heranzuführen.
Das Passstück immer mittels Kellenschnitt von
nachfolgenden Beschichtungen trennen.
Fabrikat:
- Brillux WDVS Pulverkleber 3550
Menge: 1,000 m

**2.1.230 Mineralische Armierung inklusive Gewebe**
Mineralische Armierung inklusive Gewebe
manuell aufbringen
Manuelles aufbringen einer vollflächigen,
dünnschichtigen, mineralischen Armierungsschicht
auf die gedämmte Fläche und einbetten eines
alkalibeständigen Armierungsgewebes.

Eigenschaften:
- schiebe- und hoch zugfest
- frostsicher, witterungsbeständig
- weichmacherfrei
- alkalibeständig
- Baustoffklasse: Im Systemaufbau schwer
  entflammbar B1 bzw. nicht brennbar A2 nach DIN
  4102
- Rollenbreite: 100 cm
- Rollenlänge: 50 m/Rolle
- Flächengewicht: ca. 160 g/m²
- Maschenweite: ca. 4 x 4 mm

Ausführung:
Die Armierung erfolgt erst nach ausreichender
Aushärtung der Dämmplattenverklebung auf
sauberen, trockenen und planebenen
Dämmplattenflächen.
Bei unbeschichteten Mineralwolle- und
Steinlamellen-Dämmplatten ist die Armierungsmasse
in Bahnbreite des Gewebes mit einemgeeigneten
Werkzeug zunächst vollflächig dünn vorzuziehen und
in die Oberfläche einzuarbeiten (Pressspachtelung).
Die mineralische Armierungsmasse ist in Bahnbreite
des Gewebes auf die Dämmfläche vollflächig in
ausreichend dicker Schicht aufzutragen und mit einer
Zahntraufel (Zahnung z.B. 8x8x8mm)
durchzukämmen.
Das Armierungsgewebe ist in die frisch aufgetragene
Armierungsmasse falten- und blasenfrei einzulegen,
einzudrücken und planzuspachteln.
Das eingelegte Armierungsgewebe ist nass in nass
mit einem geeigneten Werkzeug zu überspachteln,
so dass eine vollflächige Abdeckung des Gewebes
sichergestellt ist.
Das Armierungsgewebe soll tendenziell im oberen
Drittel der Armierungsschicht liegen.

Hinweis:
Benachbarte Bahnen sind an den Stößen mit mind.
10cm zu überlappen.
Ist das Gewebe z.B. im Bereich von Gerüstankern
eingeschnitten, muss ein zusätzlicher Gewebestreifen
über den Einschnitt eingebettet werden.
Die vorgeschriebene Armierungsschichtdicke ist
einzuhalten.
Fabrikat:
- Brillux WDVS Glasseidengewebe 3797
- Brillux WDVS Pulverkleber 3550
Menge: 231,970 m²

**2.1.240 Mineral-Leichtputz mit Kratzputzstruktur**
Mineral-Leichtputz mit Kratzputzstruktur manuell
auftragen
Manuell vollflächiges auftragen und strukturieren
eines Mineral-Leichtputzes mit Kratzputzstruktur auf
die Fassadenfläche.

Eigenschaften:
- CO2 und wasserdampfdurchlässig
- witterungsbeständig
- hydrophiert
- Baustoffklasse: Nicht brennbar A2 oder schwer
  entflammbar B1, nach DIN 4102, je nach
  WDV-System
- Dichte: ca. 1,2 g/cm³
- Wasserdampfdurchlässigkeit DIN EN ISO
  7783-2: k. A. lt. Hersteller
- Wasseraufnahmekoeffizient nach EN 1062-3: k.
  A. lt. Hersteller
- Körnung: 2 mm
- Farbton: weiß

Ausführung:
Der Untergrund muss fest, trocken, sauber und
tragfähig sowie frei von Sinterschichten,
Ausblühungen und Trennmitteln sein.
Eventuell ist der Untergrund vor dem Auftrag der
Beschichtung mit einer geeigneten Grundierung oder
einem Putzgrund vorzubehandeln. Die Grundierung
bzw. der Putzgrund wird in einer separaten Position
vergütet.
Das Material ist ein Werktrockenmörtel und muss
mit Wasser entsprechend den Herstellervorschriften
mit einem geeigneten langsam laufenden Rührwerk
klumpenfrei angerührt werden. Danach mehrere
Minuten reifen lassen und anschließend nochmals
kurzdurchrühren.
Den Putz vollflächig und in ausreichender Menge auf
den Untergrund auftragen und mit einem geeigneten
Werkzeug (z.B. rostfreie Stahltraufel) auf Korngröße
abziehen.
Den Putz anschließend je nach gewünschtem
Struktureffekt mit einem geeigneten Werkzeug,
bspw. einer Kunststofftraufel oder
Moosgummischeibe, abreiben bzw. strukturieren.

Hinweis:
Zur Vermeidung von Ansätzen den Putz nass in nass
verarbeiten und bei größeren Flächen ausreichend
Arbeitskräfte einsetzen.
Nicht unter +5 °C und bis max. +30 °C Luft- und
Objekttemperatur, auch während der Abbindezeit und
nicht unter direkter Sonneneinwirkung, bei starkem
Wind, Nebel oder hoher Luftfeuchtigkeit verarbeiten.
Fabrikat:
- Brillux Mineral-Leichtputz KR-K2 3664, weiß
Menge: 231,970 m²

**2.1.250 Feuchteschutzanstrich auf erdberührende**
Feuchteschutzanstrich auf erdberührende
Armierung/Oberputz auftragen
Auftragen eines organischen
Feuchteschutzanstriches auf die erdberührende
Armierung oder den Oberputz bei geradem unterem
Abschluss.

Eigenschaften:
- auf Dispersionsbasis
- wasserundurchlässig
- diffusionsoffen
- frostbeständig
- flexibel

Ausführung:
Der Untergrund muss sauber trocken und tragfähig
sein.
Einmessen der Feuchtschutzgrenze (mind. 5cm über
GOK) und markieren. Anschließend ist der Bereich
oberhalb der Markierung mit einemgeeigneten
Klebeband abzukleben.
Das Material wird nach Herstellerangabe mit Zement
und Wasser angemischt (siehe techn. Merkblatt des
jeweiligen Herstellers).
Das Material mit einem geeigneten Werkzeug (z.B.
Bürste) vollflächig abdeckend auftragen. Bei geradem
Abschluss bzw. Anschluss an eine
Perimeterdämmung, ist der Feuchteschutzanstrich
über die Schlussbeschichtung hinaus bis zur
Dämmplattenkante zu führen. Der Anstrich ist bis
mindestens 5cm über Geländeoberkante
aufzutragen.
Die erste Auftragsschicht muss ausreichend
getrocknet sein bevor die zweite Schicht aufgetragen
wird.
Das Material für den zweiten Anstrich wie zuvor
anmischen.
Der Anstrich erfolgt mit einem geeigneten Werkzeug,
dabei wird der erste Anstrich noch einmal komplett
überstrichen um mögliche Fehlstellen zu überdecken.
Fabrikat:
- BaseTec 3540 (Kompenente A)
- BaseTec 3540 ( Komponente B )
Menge: 20,000 m²

**2.1.260 Putzabschlussprofil mit Abzugskante**
Putzabschlussprofil mit Abzugskante liefern und
montieren
Liefern und befestigen eines
Kunststoff-Putzabschlussprofils mit mineralischer
Armierungsmasse zur fluchtgerechten Ausführung
von Putzab- und anschlüssen bzw. als saubere
Begrenzung zwischen unterschiedlich strukturierten
Bauteilen.

Eigenschaften:
- verstärkte, gelochte Kunststoffschiene
- Profillänge: 2,00 m
- einseitiger Gewebestreifen
- Abzugskante: ca. 4,5 mm

Ausführung:
Einmessen der Anschlussprofilhöhe und markieren
der Befestigungshöhe zur Sicherstellung einer
waagrechten Befestigung.
Die Armierungsmasse in der breite des Profils und
des Gewebestreifens auftragen und das
Putzabschlussprofil, lot- und fluchtgerecht in die
nasse Armierungsmasse einbetten.
Die einzelnen Profile sind stumpf aneinander zu
stoßen.
Es ist darauf zu achten, dass das überschüssige
Material mit einem Edelstahlglätter abgezogen wird
um einen sauberen und ebenen Übergang zur
armierten Fläche herzustellen.

Fabrikat:
- WDVS Putzabschlussprofil 3687
- Brillux WDVS Pulverkleber 3550
Menge: 20,000 m

**2.1.270 Putzgrundierung im Rollverfahren auf**
Putzgrundierung im Rollverfahren auf Fassade
auftragen
Vollflächiges auftragen einer Zwischenbeschichtung
im Rollverfahren zur Verbesserung der

Eigenschaften:
- pigmentiert, quarzhaltig, auf Dispersionsbasis
- geruchsarm
- wetterbeständig
- wasserdampfdiffusionsfähig
- Dichte: ca. 1,39 g/cm³
- Glanzgrad: matt
- Farbton: weiß

Ausführung:
Der Untergrund muss fest, trocken, sauber- und
tragfähig sowie frei von Ausblühungen,
Sinterschichten und Trennmitteln sein.
Nach Erfordernis die Grundierung im angegebenen
Mischverhältnis des Herstellers
verdünnen.
Die Grundierung mit einem geeigneten Werkzeug
(z.B. Lammfellrolle) einmal satt auf den
Untergrund auftragen.
Hinweis:
Der eingesetzte Putzgrund ist bei nachfolgender
Verarbeitung von eingefärbtem Putz im
Putzfarbton einzufärben.
Die Grundierung darf bei Luft- und
Untergrundtemparaturen unter +5 °C nur mit
geeigneten
Zusätzen verarbeitet werden.
Nachfolgende Beschichtungen dürfen erst nach
ausreichender Trocknung erfolgen (jeweils
gültiges techn. Merkblatt beachten!).
Fabrikat:
_ Brillux Putzgrund 3710
Menge: 20,000 m²

**2.1.280 Kunstharz-Dispersionsputz in**
Kunstharz-Dispersionsputz in Kratzputzstruktur,
manuell auftragen
Manuelles auftragen und strukturieren eines
zementfreien und organischen Oberputzes in
Kratzputzstruktur.

Eigenschaften:
- wasserdampfdurchlässig
- wasserabweisend
- spannungsarm
- Baustoffklasse: normal entflammbar,
  Brandverhalten B2 (DIN 4102)
- Dichte: 1,8 g/cm³
- Wasserdampfdurchlässigkeit DIN EN ISO
  7783-2: V2 mittel
- Wasseraufnahmekoeffizient nach EN 1062-3:
  W3 niedrig kg/(m² * h0,5)
- Wärmeleitfähigkeit: KLF / NPD W/(m*K)
- Körnung: 2 mm
- Farbton: weiß

Ausführung:
Der Untergrund muss fest, trocken, sauber und
tragfähig sowie frei von Sinterschichten,
Ausblühungen und Trennmitteln sein.
Eventuell ist der Untergrund vor dem Auftrag der
Beschichtung mit einer geeigneten Grundierung
vorzubehandeln. Die Grundierung wird in
einer separaten Position vergütet.
Bei Bedarf kann das Material geringfügig mit Wasser
verdünnt werden.
Den Putz vor der Verarbeitung mit einem geigneten
langsam laufenden Rührwerk gut aufrühren.
Den Putz vollflächig und in ausreichender Menge auf
den Untergrund auftragen und mit einem geeigneten
Werkzeug (z.B.
Edelstahlglätter) auf Korngröße abziehen.
Anschließend je nach gewünschtemStruktureffekt
mit einer Kunststofftraufel oder einem
Polyurethan-Reibebrett abreiben bzw. strukturieren.
Hinweis:
Zur Vermeidung von Ansätzen den Putz nass in nass
verarbeiten und bei größeren Flächen ausreichend
Arbeitskräfte einsetzen.
Flächenbeschichtungen nur mit Material einer
Anfertigungsnummer durchführen oder Material
unterschiedlicher Anfertigungsnummern
mischen.
Nicht unter 5 °C und bis max. +30 °C Luft- und
Objekttemperatur, auch während der Abbindezeit und
nicht unter direkter
Sonneneinwirkung, bei starkemW ind, Nebel oder
hoher Luftfeuchtigkeit verarbeiten.

Fabrikat:
- Brillux Rausan KR-K2 3516
Menge: 20,000 m²

**2.1.290 Zweimalige Beschichtung mit Reinacrylfarbe**
Zweimalige Beschichtung mit Reinacrylatfarbe manuell
auf mittelrauen Fassadenflächen.

 Manueller Auftrag einer Beschichtung mit
Reinacrylatfarbe auf mittelrauer Fassadenfläche.
Verwendung einer schadstoffgeprüften,
wasserdünnbaren, robusten und hoch wetterbeständigen
Reinacrylatfarbe. Diese werden wir in zwei
Arbeitsgängen, manuell, fachmännisch und sorgfältig
auftragen.
Farbton: weiß
Fabrikat : Brillux Evocryl 200
Menge: 20,000 m²

**2.1.300 Zweimalige Beschichtung mit Silikatfarbe**
Zweimalige Beschichtung mit Silikatfarbe manuell
auf mittelraue Fassadenflächen.
Manueller Auftrag einer Beschichtung mit Silikatfarbe
auf mittelrauer Fassadenfläche. Verwendung einer rein
mineralischen, wasserdampfdiffusionsfähigen
und wetterbeständigen Silikatfarbe aus zwei
Komponenten. Diese wird wir in zwei
Arbeitsgängen, fachmännisch und sorgfältig
auftragen.
Farbton: weiß
Fabrikat: Brillux Extrasil 1911
Menge: 231,970 m²

**2.1.310 Ermittlung der Fensterbank-Maße nach**
Ermittlung der Fensterbank-Maße nach lichtem,
fertigem Maß.
Die Bestell-Länge der Fensterbänke wird
über das "lichte Maß", dass sich nach Fertigstellung
der Dämmschicht, Armierung und
Schlussbeschichtung ergeben wird, ermitelt. Bei der
Ausladung der Fensterbank wird die
Kleberschichtdicke, die Dicke der Dämmschicht, die
Armierung und die Schlussbeschichtung
berücksichtigt. Ebenso muss darauf geachtet werden,
dass die Fensterbank so bemessen ist, dass
sie später einen ca. 4 cm großen Überstand zur
Fassadenfläche aufzeigt.
Menge: 40,900 m

**2.1.320 Ausbildung 2. Dichtebene - Dichtwanne**
Ausbildung 2. Dichtebene - Dichtwanne
Ausbildung einer 2. Dichtebene als Dichtwanne
Im Brüstungsbereich Dämmung ausführen gemäß separater
Position.
Fensterbank in fertige Laibung einsetzen.
Produkt:
- würth EPDM- Dichtband Aussen
- Würth EPDM-Dichtband-Kleber
Menge: 40,900 m

**2.1.330 Fensterbänke aus Granit schwarz**
Fensterbänke aus Granit, liefern und im Klebeverfahren
montieren.
 Farbton Anthrazit, o.ä.
Die Ausladung der Fensterbänke von ca 260
mm wid so bestimmt, dass diese ca. 4 cm über
die Fassade hinausragen und anfallendes
Regenwasser nicht direkt an der Fassade abtropfen
kann. Die Fensterbank steht soweit seitlich über, dass
das Fassadenprofil bündig mit der Fensterbank
abschließt.
Menge: 40,900 m

**2.1.340 Kompriband für Anschlussfuge liefern und einbauen**
Kompriband für Anschlussfuge liefern und
einbauen.
Herstellen einer schlagregendichten Anschlussfuge
mit Kompriband/Dichtband im Anschluss der
Dämmung an andere Bauteile, bspw. Traufe,
Dachgesims, etc.

Eigenschaften:
- imprägnierter Weichschaumstoff
- verträglich mit Beton, Mauerwerk, Putz, Holz,
  Kunststoff, Aluminium und Stahl
- frei von Chlorparaffin
- beständig gegen Frost-Tau-Wechsel
- beständig gegen Tausalz und alkalische Medien
- beständig gegen übliche Reinigungsmittel
- beständig gegen Schimmelpilze
- schlagregendicht nach DIN 18 542 BG1
- alterungsbeständig gem. DIN 53508
- witterungsbeständig gem. DIN 53387
- schwerentflammbar (DIN 4102-B1)
- Fugenbreite: 2 - 5 mm
- Fugentiefe: mindestens 15 mm

Ausführung:
Das Fugendichtband auf das gewünschte Maß
ablängen und ca. 1cm "Dehnungsreserve" in der
Länge zugeben.
Den Abdeckstreifen von der selbstklebenden Seite
abziehen und auf die Fugenflanke vorkleben.
Alternativ dazu kann das Fugendichtband unmittelbar
von der Rolle auf den Verlegeuntergrund aufgesetzt
und dann erst abgeschnitten werden. Der
Abdeckstreifen wird dann abschnittsweise von der
selbstklebenden Seite abgezogen.
Es ist darauf zu achten, dass das Fugendichtband ca.
1-2mm von der vorderen Abschlusskante der Fuge
zwischen Dämmplatte und anschließendem Bauteil
zurückliegt.
Die Dämmplatte ist press gegen das Bauteil
gegenzustoßen, so dass das Fugenband nahezu
wieder im komprimierten Zustand ist.
Achtung:
Sobald der Komprimierungsdruck wegfällt, beginnt
das Band zu expandieren!Es ist aber für die
abdichtende Wirkung nicht schädlich!
Im Stoßbereich werden die beiden Enden des
Fugendichtbandes dicht aneinandergesetzt. Auf eine
durchgehende Dichtebene ist zu achten.

Hinweis:
Bei Anschlussfugen muss dass Band auf Stoß verlegt
werden und darf weder um Ecken herum-, noch
durch Ecken gelegt werden.
Die nachfolgend aufgebrachte Armierungsschicht und
Schlussbeschichtung sind durch einen Kellenschnitt
vom Bauteil zu trennen.

Fabrikat:
- Brillux WDVS Dichtband 3796
Menge: 50,000 m

**2.1.350 Lichtschächte freilegen, Handaushub**
Lichtschächte freilegen, Handaushub
Sockelflächen unter Geländeoberkante für die
Kasematten freilegen durch Handaushub,
Aushubmassen neben dem Grabenrand lagern,
Schachtwände abstützen.Fläche säiubern und
ausreichend
trocknen lassen.
Menge: 6,000 Stk

**2.1.360 Vorhandene Lichtschächte**
Vorhandene Lichtschächte demontieren,lagern
und wieder montieren
Abnahme des montieren Lichtschachtes TypPVC
Die Abnahme hat vor den Sockelarbeiten zu erfolgen
Menge: 6,000 Stk

**2.1.370 Bei Bedarf: Lichtschächte liefern**
*** Bedarfsposition ohne GB
Bei Bedarf:
Lichtschächte liefern
Lichtschächte liefern
Liefern und Einbau von MEA-PVC
Kasematten mit Sicherungsrosten.
Einschl. Unterkonstruktion auf vorhandener Dämmung.
Größe ca. 80x100x40 cm
Menge: 1,000 Stk

### Bereich 3 WDVS Hinterfassade-- 160 mm MW mit Putz

#### Abschnitt 3.1 Text nicht vorhanden !

**3.1.10 Exakte Verklebung mit Brillux**
Exakte Verklebung mit Brillux SK-Schutzfolie
1571 auf Fenster, vorhalten und entfernen
Abklebung der Fenster im Außenbereich mit einer
selbstklebenden Schutzabdeckung, insbesondere
durch saubere und exakte Abklebung der Ränder.

Eigenschaften:
- Einsatzdauer außen max: 6 Wochen, bei >
+5°C
- Farbe: blau o.ä.

Ausführung:
Mit Brillux SK-Schutzfolie 1571 werden die Ränder
exakt abgeklebt. Während der Arbeiten darauf
achten, dass die Folie nicht beschädigt ist, ggf.
erneuern.
Nach Abschluss der Arbeiten wird das
Abdeckmaterial fachgerecht entfernt und entsorgt.

Fabrikat:
- Brillux SK-Schutzfolie 1571
Menge: 65,240 m²

**3.1.20 Fläche prüfen > Tragfähigkeit + Ebenheit**
Fläche prüfen > Tragfähigkeit + Ebenheit
Vorhandener Untergrund auf Festigkeit, Hohlstellen
und Tragfähigkeit prüfen.
Bei beschichteten Untergründen ist auch die
Tragfähigkeit der Beschichtung sowie deren
Verträglichkeit mit den nachfolgenden Materialien
sachkundig zu prüfen.
Weiterhin ist zu prüfen ob der Untergrund in seiner
Ebenheit der DIN 18 202 (Maßtoleranzen im
Hochbau, Tabelle 3) entspricht.
Die Ergebnisse sind schriftlich in einemPrüfprotokoll
zu protokollieren.
Menge: 320,150 m²

**3.1.30 Bei Bedarf: Abdeckleisten an Rahmen**
*** Bedarfsposition ohne GB
Bei Bedarf:
Abdeckleisten an Rahmen von Fenstern
entfernen
Abdeckleisten an Fenster- und Türrahmen sind zur
Vorbereitung eines fachgerechten An- bzw.
Abschlusses an das WDV- Systems zu entfernen.
Restanhaftungen von bspw. Silikon-/Montagekleber
sind restlos zu enfernen.
Das entfernte Material ist zu sammeln und
vorschriftsmäßig zu entsorgen.
Menge: 193,520 m

**3.1.40 Fensterbänke abschneiden/abstemmen,**
Fensterbänke abschneiden/abstemmen,
Bauschutt sammeln und entsorgen
Vorstehende Fensterbänke sind zu entfernen, um
eine Ebenflächigkeit zur Verklebung des
Wärmedämm- Verbundsystems herzustellen.
Die vorstehenden Bauteile sind so zu entfernen, dass
keine anderen Bauteileinsbesondere die neu montierten
Fenster beschädigt werden. Je nach
Erfordernis sind sie abzuschneiden oder
abzustemmen.
Der Bauschutt ist zu sammeln und vorschriftsmäßig
zu entsorgen.
Nach dem Entfernen sind die Flächen sorgfältig zu
entstauben.
Falls erforderlich sind die im Bereich der
abgetrennten Naturstein-/Betonfensterbänke
entstandenen größeren Fehlstellen ebenflächig
aufzuputzen.
Menge: 30,070 m

**3.1.50 Elastik Fassadenfarbe 80-100% der Fläche**
Elastik Fassadenfarbe 80-100% der Fläche
entfernen, sammeln + entsorgen
Elastik Fassadenfarbe auf der Fassade durch
abschleifen entfernen und die Fassade in diesen
 Bereichen entstauben.

Abgebürstete, abgekratzte lose Farbreste sammeln,
in entsprechende Behältnisse zum Abtransport laden
und vorschriftsmäßig entsorgen.
Menge: 305,350 m²

**3.1.60 Bei Bedarf: Abdichtung von Fenster-**
*** Bedarfsposition ohne GB
Bei Bedarf:
Abdichtung von Fenster- und Fassadenfugen und
sonstigen Bauanschlüssen .
Fabrikat : - Würth Dichtungsband Flexband Vario
Aussen
Menge: 193,520 m

**3.1.70 Sockel freilegen, Handaushub**
Sockel freilegen, Handaushub
Sockelflächen unter Geländeoberkante für das WDVSystem
freilegen durch Handaushub, Aushubmassen neben dem
Grabenrand lagern,
Schachtwände abstützen.Fläche säiubern und
ausreichend
trocknen lassen.
Menge: 20,000 m

**3.1.80 Grundierung im Rollverfahren auf**
Grundierung im Rollverfahren auf mittelraue
Fassade auftragen.
Aufbringen einer Grundierung im Rollverfahren, zum
Egalisieren unterschiedlich saugender, sandender
und mittelrauen Untergründen.
Eigenschaften:
- lösemittelfrei
- für außen und innen
- tief eindringend
- gut verfestigend
- haftverbessernd
- wassverdünnbar

Ausführung:
Der Untergrund muss fest, trocken, sauber- und
tragfähig sowie frei von Ausblühungen,
Sinterschichten und Trennmitteln sein.
Eventuell muss der Untergrund vor dem Aufbringen
der Grundierung noch einmal vorbehandelt werden
(z.B. Algizid; Hinweise in techn. Merkblättern
beachten!)
Nach Erfordernis die Grundierung im angegebenen
Mischverhältnis des Herstellers mit Wasser
verdünnen.
Die Grundierung mit einem geeigneten Werkzeug
(z.B. Lammfellrolle) von unten nach oben bis zur
vollen Sättigung des Untergrundes auftragen. Es ist
darauf zu achten, dass die Grundierung keinen
geschlossenen, glänzenden Film auf dem Untergrund
bildet.
Hinweis:
Die Grundierung darf bei Luft- und
Untergrundtemperaturen unter +5° C nicht mehr
verarbeitet werden.
Nachfolgende Beschichtungen dürfen erst nach
ausreichender Trocknung erfolgen (jeweils gültiges
techn. Merkblatt beachten!).
Fabrikat:
- Brillux Lacryl Tiefgrund ELF 595
Menge: 305,350 m²

**3.1.90 EPS-Sockeldämmplatten WLG035, 50x100cm,**
EPS-Sockeldämmplatten WLG035, 50x100cm,
manuell im Punkt-Wulstverfahren verkleben
Liefern und anbringen von
EPS-Hartschaum-Dämmplatten, im manuellen
Punkt-/Wulstverfahren verklebt, zur Herstellung einer
Wärmedämmverbundsystem-Fassade im
Sockelbereich mit abgeschrägtem, unterem
Abschluss und mit Einbindung in das Erdreich.
Eigenschaften:
- Dämmplatte aus EPS nach DIN EN 13163,
  Anwendungstyp PW nach DIN 4108-10
- Dämmstärke: 16 cm
- Format: 1,00 x 0,50 m
- Wärmeleitfähigkeit: 0,035 W/(m*K)
- Zugfestigkeit nach DIN EN 1607: k. A. lt.
  Hersteller
- Wasserdampf-Diffusions-Widerstandszahl nach
  DIN EN 12086: µ: 40/100
- Rohdichte nach DIN EN 1602: k. A. lt. Hersteller
- Baustoffklasse: schwer entflammbar,
  Brandverhalten B1 (DIN 4102), E nach DIN EN
  13501-1
- Kantenausbildung: stumpf
- waffelgeschäumt
- beständig gegen Feuchtigkeit
- druckbeständig
- dimensionsstabil
- alterungsbeständig

Ausführung:
Der Untergrund muss trocken, eben und staubfrei
sein.
Je nach Bedarf und Herstellervorgabe ist der
Untergrund vor Verklebung der Dämmplatten
vorzubehandeln.
Die EPS-Sockeldämmplatten imerdberührten
Bereich mit einem geeigneten Werkzeug, imW inkel
von ca. 45°, abschrägen.
Der Kleber wird nach Herstellerangabe mit Zement
und Dispersionskleber angemischt (siehe techn.
Merkblatt des jeweiligen Herstellers).
Auf die Rückseite der Dämmplatte den Kleber im
Punkt- und Wulstverfahren auftragen
(Klebekontaktfläche >= 40%). Die Dämmplatten sind
zügig und mit leicht schiebender Bewegung fest auf
den Untergrund anzudrücken

Die Dämmplattenreihe ist kurzfristig zu fixieren oder
zu stützen um ein späteres abrutschen oder setzen
der Platten zu vermeiden.
Die Dämmplatten sind im Verband von unten nach
oben versetzt und press gestoßen zu verkleben. An
den Gebäudeecken sind die Dämmplatten zu
verzahnen. Es ist darauf zu achten, dass die Platten
flucht- und lotgerecht aufgebracht werden.
Um Wärmebrücken zu vermeiden sollte darauf
geachtet werden, dass die Dämmplatten absolut dicht
gestoßen werden und die Stöße kleberfrei sind.
Eventuell entstehende Fugen im Bereich der
Plattenstöße sind mit systemgerechtem Füllschaum
(Fugen <=5mm) oder Dämmstoffstreifen (Fugen
>=6mm) zu verfüllen. Versätze an den Plattenstößen
sind zu vermeiden.
Unebenheiten in der gedämmten Fassade und durch
Sonnenstrahlen entstandene Verfärbungen sollten
vor der Armierung (planeben) geschliffen werden.
Hinweis:
Während der Trocknungs- und Verarbeitungsphase
dürfen die Umgebungs- und Untergrundtemperaturen
nicht unter +5°C und nicht über +35°C liegen. Die
Fassade ist vor übermäßiger Erwärmung zu
schützen.
Es ist empfehlenswert die Dämmplatten ca. 15cm
oberhalb der Geländeoberfläche zu dübeln. So kann
beim späteren Verdichten des Bodens vermieden
werden, dass die Dämmplatten nach unten gezogen
werden.
Fabrikat:
- Brillux WDVS Perimeter-Dämmplatte 3537
- Brillux BaseTec Komponente A
- Brillux BaseTec Komponente B
Menge: 15,000 m²

**3.1.100 Mineralwolle-Dämmplatten WLG035**
Mineralwolle-Dämmplatten WLG035 beidseitig
beschichtet, 80x62,5cm, manuell im
Punkt-Wulstverfahren verkleben, liefern und verkleben,
zur Herstellung
einer Wärmedämmverbundsystem-Fassade.

Eigenschaften:
- Mineralwolle-Dämmplatten nach DIN EN 13162
aus Mineralwolle, Anwendungstyp WAP-zg,
schallschutzverbessernd
- Dämmstärke: 16 cm
- Format: 0,80 x 0,625 m
- Wärmeleitfähigkeit: 0,035 W/(m*K)
- Zugfestigkeit nach DIN EN 1607: >= 5 kPa nach
  DIN EN 1607
- Wasserdampf-Diffusions-Widerstandszahl nach
  DIN EN 12086: µ 1 gemäß DIN EN 12086
- Rohdichte nach DIN EN 1602: ca. 120 kg/m³
- Baustoffklasse: nichtbrennbar, Brandverhalten
  A1 (DIN EN 1350)
- Oberfläche: Zweitschichtcharakter (Wandseite
  weich/flexibel; Außenseite hart/verdichtet)
- Kantenausbildung: stumpf
- wasserabweisend
- diffusionsoffen
- dimensionsstabil
- alterungsbeständig
- schallschutzverbessernd

Ausführung:
Der Untergrund muss trocken, eben und staubfrei
sein.
Die Dämmplatte wird mit der gekennzeichneten Seite
(rote Balken) nach außen angebracht.
Auf die Rückseite der Dämmplatte einen geeigneten
mineralischen Klebemörtel im Punkt- und
Wulstverfahren auftragen (Klebekontaktfläche >=
40%).
Die Dämmplatten sind im Verband von unten nach
oben versetzt und press gestoßen zu verkleben. An
den Gebäudeecken sind die Dämmplatten zu
verzahnen. Es ist darauf zu achten, dass die Platten
flucht- und lotgerecht aufgebracht werden.
Um Wärmebrücken zu vermeiden sollte darauf
geachtet werden, dass die Dämmplatten absolut dicht
gestoßen werden und die Stöße kleberfrei sind.
Eventuell entstehende Fugen im Bereich der
Plattenstöße sind mit systemgerechtem Füllschaum
(Fugen <=5mm) oder Dämmstoffstreifen (Fugen
>=6mm) zu verfüllen. Versätze an den Plattenstößen
sind zu vermeiden.
Hinweis:
Während der Trocknungs- und Verarbeitungsphase
dürfen die Umgebungs- und Untergrundtemperaturen
nicht unter +5°C und nicht über +30°C liegen.
Nach ausreichender Trocknung des Klebemörtels
(mindestens 3 Tage) werden die Dämmplatten
zusätzlich verdübelt. Diese Leistung wird in einer
separaten Position vergütet. Dazu stehen mehrere
Dübel je nach Untergrund und Verdübelungsart zur
Verfügung (Schlag-/Schraub-/Bohr-/Setzdübel).

Fabrikat:
- Brillux MW Top Dämmplatte 3857
- Brillux WDVS Pulverkleber 3550
Menge: 290,350 m²

**3.1.110 Mineralwolle-Dämmplatten WLG036**
Mineralwolle-Dämmplatten WLG036
unbeschichtet, Leibungstiefe 16-30cm,
mineralisch verkleben
Liefern und anbringen von
Mineralwolle-Dämmplatten, manuell vollflächig
verklebt, zur Herstellung einer
Wärmedämmverbundsystem-Leibung.
Eigenschaften:
_ Eigenschaften der Dämmplatte wie in
Hauptposition beschrieben
_ Dämmstärke: 3 cm
_ Leibungstiefe: 16 - 30 cm
Ausführung:
Der Untergrund muss trocken, eben und staubfrei
sein.
Die Leibungsdämmplatten vor demVerk leben der
individuellen Tiefe und Höhe der Leibung anpassen
und mit geeigneten Werkzeug zurecht schneiden.
Auf die Rückseite der Dämmplatte einen geeigneten
mineralischen Klebemörtel vollflächig auftragen. Hier
wird der Kleber zunächst dünn vorgezogen bzw. in
die Oberfläche eingearbeitet (Press-Spachtelung)
und anschließend wird vollflächig die nötige Menge
an Kleber mittels Zahntraufel aufgekämmt.
Ausführung sonst wie in Hauptposition beschrieben
(Ebenheit, Stoßfugen vermeiden, etc.).
Hinweis:
Beim Verkleben der Leibungsdämmung ist darauf zu
achten, dass der Anschluss der Dämmplatte an das
Bordstück der Fensterbank (sofern
Aluminium-Fensterbänke zur Ausführung kommen)
so ausgeführt wird, dass nach Aufbringen des
Leibungsoberputzes die Oberfläche des Oberputzes
bündig mit der Innenkante des Bordstückes
abschließt.
Fabrikat:
_ Brillux MW Top Dämmplatte 3522
_ Brillux WDVS Pulverkleber 3550
Menge: 193,520 m

**3.1.120 Schraubdübel versenkt**
Schraubdübel versenkt zur konstruktiven
Verdübelung vorgenannter Dämmung
Konstruktive Verdübelung der vorgenannten
WDVS-Dämmplatten mit WDVS-Schraubdübel
herstellen.

Eigenschaften:
- europäisch technische Zulassung: mit europäisch
  technischer Zulassung
- Schraubdübel mit vormontiertemT eller
- Schraubendurchmesser in mm: 8 mm
- Dübellänge in mm: 235 mm
- Tellerdurchmesser in mm: 60 mm
- Wärmedurchgangskoeffizient W/K: Chi-Wert
  0,001 W/K
- Nutzungskategorien nach ETA: Beton, Vollsteine,
  Lochsteine, haufwerksporiger Leichtbeton und
  Porenbeton

Ausführung:
Die Verdübelung der Dämmplatten sollte nach
ausreichender Trocknung der Dämmplatten erfolgen
(frühestens nach 3 Tagen).
Die Anzahl der Verdübelung richtet sich nach der
Vorgaben des Systemherstellers oder den
untergrund-/montagebedingten Erfordernissen.
Die Dübellänge ist entsprechend der Dämmstärke
und der vorgegebenen Verankerungstiefe zu wählen.
Es ist darauf zu achten, dass die versenkte Montage
erst ab einer Dämmstärke >=80mm erfolgen darf.
Das Bohrloch ist idealerweise, mit einm 8mm
starken Bohrer, rechtwinkelig zur Fläche zu bohren.
Es ist darauf zu achten, dass das Bohrloch 10 mm
tiefer als die angegebene Verankerungstiefe gebohrt
wird.
Anschließend wird der Schraubdübel auf das jeweils
vom Hersteller vorgeschriebene Werkzeugtool
aufgesetzt und in den Untergrund eingedreht. Dabei
schneidet das Werkzeugtool gleichzeitig den
Dämmstoff ein und der Dübelteller wird um ca. 2cm
versenkt.
Sollte der in Untergrundabhängigkeit keine
ausreichende Verankerung erhalten, wird der
Dübelteller nicht versenkt. In diesem Falle sollte der
Dübel mit ausreichendem Abstand daneben neu
gesetzt werden.
Der Verschluss des Dübelkanals erfolgt mit einem
entsprechenden Dübel-Rondell.

Hinweis:
Die Mindestverankerungstiefen sind beim jeweiligen
Hersteller zu erfragen und einzuhalten.

Fabrikat:
- Brillux WDVS Senkdübel STR U 2G ETA 3811
- Brillux WDVS Dünbel-Rondell
Menge: 290,350 m²

**3.1.130 Anputzleiste mit Fugendichtband liefern**
Anputzleiste mit Fugendichtband liefern und
montieren
Liefern und anbringen einer Anputzleiste mit
integriertem Fugendichtband zur Herstellung einer
schlagregendichten Anschlussfuge an andere
Bauteile wie Fenster, Türen, etc.

Eigenschaften:
- selbstklebende Kunststoffleiste
- flexibler Anschluss ohne Verschraubung
- mit integriertem Dichtband
- Länge: 2,4 m
- wirkt entkoppelnd
- integrierter Gewebestreifen aus
Glasfasergewebe
- selbstklebende Schutzlasche mit Abruchkante
- Führungskante für Putzanschlag
- Schlagregendicht
- alterungsbeständig
- UV-beständig

Ausführung:
Der Untergrund muss eben, tragfähig, trocken, frei
von haftmindernden Rückständen, staub- und fettfrei
sein.
Die Anputzleiste mit einem geeigneten Werkzeug auf
die benötigte Länge zuschneiden.
Den Schutzstreifen von den selbstklebenden
Dichtband entfernen und die Leiste mit nach außen
gerichteter Abbruchkante fluchtrecht aufkleben.

Hinweis:
Wird am Sturz ebenfalls eine Leiste montiert, sollte
diese als erste montiert werden. Um einen sauberen
Anschluss an die beiden vertikalen Leisten zu
erhalten, ist die Schutzlasche in den beiden
Eckbereichen entsprechend den Breiten der
vertikalen Leisten auszusparen.
Bei Profilstößen muss das Gewebe mindestestens
10cm überlappen.
Eventuelle Hohlstellen oder Fugen sind mit
Kompriband oder Dichtungsmasse zu füllen.
Das am Profil befestigte Gewebe wird erst bei der
Flächen- bzw. Leibungsarmierung vollständig in
Armiermörtel eingebettet.
Nach Fertigstellung der Fassade die Schutzlasche an
der Abruchkante nach außen abknicken und von
einer Seite abziehen.

Fabrikat:
- Brillux WDVS Gewebe-Anschlussprofil Pro 3880
Menge: 163,450 m

**3.1.140 Eckschutzschiene für Gebäudeecke mit Gewebe**
Eckschutzschiene für Gebäudeecke mit Gewebe,
liefern und montieren.
Liefern und anbringen eines
Kunststoff-Eckschutzprofils mit Gewebe in
mineralisch dünnschichtiger Armierungsmasse, zur
fluchtgerechten Ausführung von Gebäudeöffnungen
und Verstärkung von Kanten, einbetten.

Eigenschaften:
- zur Ausbildung der Eckarmierung
- verstärkter Kunstoff-Eckwinkel
- einseitiger Gewebeüberstand zur überlappenden
  Armierungsausbildung
- Profillänge: 2,4 m
- Gewebeschenkelbreite: ca. 165g/ qm
- Maschenweite: 4 x 4 mm
- alkalibeständiges Gewebe

Ausführung:
Die auszubildende Gebäudeecke ist mit geeigneten
Armierungsmörtel voll abdeckend zu beschichten.
Den Gewebeeckwinkel in die nasse
Armierungsmasse lot- und fluchtgerecht, blasen- und
faltenfrei einlegen und die Armierungsschicht
abdeckend fertigstellen.
Überschüssige Armierungsmasse scharf abziehen,
um eine Aufdoppelung der Armierungsschicht im
Eckbereich zu vermeiden.
Es ist darauf zu achten, dass das Glasgewebe an
den Stößen der Eckwinkel überlappend ausgeführt
wird.

Fabrikat:
- WDSV Gewebe-Eckschutzschiene 3763
- WDVS Pulverkleber 3550
Menge: 97,260 m

**3.1.150 Eckschutzschiene für Gebäudeöffnungen mit Gewebe**
Eckschutzschiene für Gebäudeöffnungen mit Gewebe,
liefern und montieren.
Liefern und anbringen eines
Kunststoff-Eckschutzprofils mit Gewebe in
mineralisch dünnschichtiger Armierungsmasse, zur
fluchtgerechten Ausführung von Gebäudeecken und
Verstärkung von Kanten, einbetten.
Eigenschaften:
- zur Ausbildung der Eckarmierung
- verstärkter Kunstoff-Eckwinkel
- einseitiger Gewebeüberstand zur überlappenden
  Armierungsausbildung
- Profillänge: 2,4 m
- Gewebeschenkelbreite: 165g/qm
- Maschenweite: 4x4 mm
- alkalibeständiges Gewebe

Ausführung:
Die auszubildende Gebäudeecke ist mit geeigneten
Armierungsmörtel voll abdeckend zu beschichten.
Den Gewebeeckwinkel in die nasse
Armierungsmasse lot- und fluchtgerecht, blasen- und
faltenfrei einlegen und die Armierungsschicht
abdeckend fertigstellen.
Überschüssige Armierungsmasse scharf abziehen,
um eine Aufdoppelung der Armierungsschicht im
Eckbereich zu vermeiden.
Es ist darauf zu achten, dass das Glasgewebe an
den Stößen der Eckwinkel überlappend ausgeführt
wird.

Fabrikat:
- WDVS Gewebe-Eckschutzschiene 3763
- WDVS Pulverkleber 3550
Menge: 193,520 m

**3.1.160 Diagonalarmierung an Öffnungsecken in**
Diagonalarmierung an Öffnungsecken in
mineralische Armierung einbetten
Einbetten eines alkalibestänigen
Diagonalarmierungspfeils an allen
Gebäudeöffnungsecken in eine dünnschichtige,
mineralische Armierungsmasse.

Eigenschaften:
- Gewebestreifen mit V-förmigen 90°-Ausschnitt
- schiebe- und hoch zugfest
- frostsicher, witterungsbeständig
- weichmacherfrei
- alkalibeständig
- Breite: 33 cm
- Länge: 37 cm

Ausführung:
Die Einbettung der Diagonalarmierungspfeile erfolgt
erst nach ausreichender Aushärtung der
Dämmplattenverklebung auf sauberen, trockenen
und planebenen Dämmplattenflächen sowie auf lotund
fluchtrecht ausgebildeten Eckbereichen.
Die mineralische Armierungsmasse ist in den
Eckbereichen mit einer Zahntraufel in ausreichend
dicker Schicht auf die Dämmfläche aufzutragen und
aufzukämmen.
Die Armierungspfeile sind in die frisch aufgetragene
Armierungsmasse falten- und blasenfrei einzulegen,
einzudrücken und planzuspachteln.
Um eine Aufdoppelung der Armierungsschicht in den
Eckbereichen zu vermeiden, ist die überschüssige
Armierungsmasse mit einem Edelstahlglätter
abzuziehen.
Hinweis:
Bei doppelter Armierung sind die Armierungspfeile
vor der zweiten Armierungsschicht einzulegen.

Fabrikat:
- Brillux WDVS Diagonal-Armierungspfeil 3713
- Brillux WDVS Pulverkleber 3550
Menge: 172,000 Stck

**3.1.170 Bei Bedarf: Dehnfugenprofil Typ E**
*** Bedarfsposition ohne GB
Bei Bedarf:
Dehnfugenprofil Typ E liefern, montieren und mit
mineralischem Mörtel armieren
Liefern eines Dehnfugenprofils vomT yp E (offen) für
die ebene Fläche und einbauen im Bereich der
Bewegungsfuge im Untergrund. Befestigung mit
mineralischem Mörtel.

Eigenschaften:
- Profil mit Fugenschlaufe aus gewebeverstärkter,
  flexibler Dichtfolie mit zwei kombinierten
  PVC-Winkelprofilen
- für die ebene Wandfläche
- als Verbindung zwischen horizontalen und
  vertikalen Dehnungsfugen
- für dauerhafte und fluchtrechte Ausbildung von
  Dehnungsfugen
- variabel für Fugenbreiten von 5-25mm
- beidseitig 10cm breite Gewebestreifen
- witterungsbeständig
- UV-beständig

Ausführung:
Die Montage des Dehnfugenprofils erfolgt vor der
Flächenarmierung.
Zum Einlegen des Fugenprofils ist imDäm mmaterial
eine ausreichend breite und tiefe Fuge
auszuschneiden.
Die in der Dämmschicht ausgeschnittene Dehnfuge
wird vor dem Einbringen des Dehnfugenprofils
mit Mineralwolle hinterfüllt (bei
EPS-Dämmplatten >= 10cm). Dabei ist darauf zu
achten, dass ausreichend Platz und Raum für das
Fugenprofil gelassen wird.
Auf beiden Seiten der Dehnfuge die mineralische
Armierungsmasse in ausreichender Schichtdicke, ca.
15cm breit und ca. 2,5 - 3cm an die Fugenflanken
auftragen.
Beim Einlegen des Dehnfugenprofils werden die
Winkel gegeneinander gedrückt und die Schlaufe in
die Fuge eingeschoben. Das Einlegen des
Fugenprofils erfolgt immer von unten nach oben in
die vorgefertigte Fuge. Es ist darauf zu achten, dass
sich die Fugenprofile im Bereich der Fuge mit Hilfe
des überstehenden Fugenbandes überdecken, damit
keine ablaufende Feuchtigkeit eindringen kann.
Die gelochten Schenkel und das Gewebe in die
frische Armierungsmasse einbetten und einspachteln.
Überschüssige Armierungsmasse mit einem
Edelstahlglätter abziehen um eine spätere
Aufdoppelung zu vermeiden.

Hinweis:
Die nachfolgenden Beschichtungen sind bis zur
Fugenkante heranzuführen.
Das Passstück immer mittels Kellenschnitt von
nachfolgenden Beschichtungen trennen.
Fabrikat:
- Brillux WDVS Pulverkleber 3550
Menge: 1,000 m

**3.1.180 Mineralische Armierung inklusive Gewebe**
Mineralische Armierung inklusive Gewebe
manuell aufbringen
Manuelles aufbringen einer vollflächigen,
dünnschichtigen, mineralischen Armierungsschicht
auf die gedämmte Fläche und einbetten eines
alkalibeständigen Armierungsgewebes.

Eigenschaften:
- schiebe- und hoch zugfest
- frostsicher, witterungsbeständig
- weichmacherfrei
- alkalibeständig
- Baustoffklasse: Im Systemaufbau schwer
  entflammbar B1 bzw. nicht brennbar A2 nach DIN
  4102
- Rollenbreite: 100 cm
- Rollenlänge: 50 m/Rolle
- Flächengewicht: ca. 160 g/m²
- Maschenweite: ca. 4 x 4 mm

Ausführung:
Die Armierung erfolgt erst nach ausreichender
Aushärtung der Dämmplattenverklebung auf
sauberen, trockenen und planebenen
Dämmplattenflächen.
Bei unbeschichteten Mineralwolle- und
Steinlamellen-Dämmplatten ist die Armierungsmasse
in Bahnbreite des Gewebes mit einemgeeigneten
Werkzeug zunächst vollflächig dünn vorzuziehen und
in die Oberfläche einzuarbeiten (Pressspachtelung).
Die mineralische Armierungsmasse ist in Bahnbreite
des Gewebes auf die Dämmfläche vollflächig in
ausreichend dicker Schicht aufzutragen und mit einer
Zahntraufel (Zahnung z.B. 8x8x8mm)
durchzukämmen.
Das Armierungsgewebe ist in die frisch aufgetragene
Armierungsmasse falten- und blasenfrei einzulegen,
einzudrücken und planzuspachteln.
Das eingelegte Armierungsgewebe ist nass in nass
mit einem geeigneten Werkzeug zu überspachteln,
so dass eine vollflächige Abdeckung des Gewebes
sichergestellt ist.
Das Armierungsgewebe soll tendenziell im oberen
Drittel der Armierungsschicht liegen.

Hinweis:
Benachbarte Bahnen sind an den Stößen mit mind.
10cm zu überlappen.
Ist das Gewebe z.B. im Bereich von Gerüstankern
eingeschnitten, muss ein zusätzlicher Gewebestreifen
über den Einschnitt eingebettet werden.
Die vorgeschriebene Armierungsschichtdicke ist
einzuhalten.
Fabrikat:
- Brillux WDVS Glasseidengewebe 3797
- Brillux WDVS Pulverkleber 3550
Menge: 305,350 m²

**3.1.190 Mineral-Leichtputz mit Kratzputzstruktur**
Mineral-Leichtputz mit Kratzputzstruktur manuell
auftragen
Manuell vollflächiges auftragen und strukturieren
eines Mineral-Leichtputzes mit Kratzputzstruktur auf
die Fassadenfläche.

Eigenschaften:
- CO2 und wasserdampfdurchlässig
- witterungsbeständig
- hydrophiert
- Baustoffklasse: Nicht brennbar A2 oder schwer
  entflammbar B1, nach DIN 4102, je nach
  WDV-System
- Dichte: ca. 1,2 g/cm³
- Wasserdampfdurchlässigkeit DIN EN ISO
  7783-2: k. A. lt. Hersteller
- Wasseraufnahmekoeffizient nach EN 1062-3: k.
  A. lt. Hersteller
- Körnung: 2 mm
- Farbton: weiß

Ausführung:
Der Untergrund muss fest, trocken, sauber und
tragfähig sowie frei von Sinterschichten,
Ausblühungen und Trennmitteln sein.
Eventuell ist der Untergrund vor dem Auftrag der
Beschichtung mit einer geeigneten Grundierung oder
einem Putzgrund vorzubehandeln. Die Grundierung
bzw. der Putzgrund wird in einer separaten Position
vergütet.
Das Material ist ein Werktrockenmörtel und muss
mit Wasser entsprechend den Herstellervorschriften
mit einem geeigneten langsam laufenden Rührwerk
klumpenfrei angerührt werden. Danach mehrere
Minuten reifen lassen und anschließend nochmals
kurzdurchrühren.
Den Putz vollflächig und in ausreichender Menge auf
den Untergrund auftragen und mit einem geeigneten
Werkzeug (z.B. rostfreie Stahltraufel) auf Korngröße
abziehen.
Den Putz anschließend je nach gewünschtem
Struktureffekt mit einem geeigneten Werkzeug,
bspw. einer Kunststofftraufel oder
Moosgummischeibe, abreiben bzw. strukturieren.

Hinweis:
Zur Vermeidung von Ansätzen den Putz nass in nass
verarbeiten und bei größeren Flächen ausreichend
Arbeitskräfte einsetzen.
Nicht unter +5 °C und bis max. +30 °C Luft- und
Objekttemperatur, auch während der Abbindezeit und
nicht unter direkter Sonneneinwirkung, bei starkem
Wind, Nebel oder hoher Luftfeuchtigkeit verarbeiten.
Fabrikat:
- Brillux Mineral-Leichtputz KR-K2 3664, weiß
Menge: 290,350 m²

**3.1.200 Feuchteschutzanstrich auf erdberührende**
Feuchteschutzanstrich auf erdberührende
Armierung/Oberputz auftragen
Auftragen eines organischen
Feuchteschutzanstriches auf die erdberührende
Armierung oder den Oberputz bei geradem unterem
Abschluss.

Eigenschaften:
- auf Dispersionsbasis
- wasserundurchlässig
- diffusionsoffen
- frostbeständig
- flexibel

Ausführung:
Der Untergrund muss sauber trocken und tragfähig
sein.
Einmessen der Feuchtschutzgrenze (mind. 5cm über
GOK) und markieren. Anschließend ist der Bereich
oberhalb der Markierung mit einemgeeigneten
Klebeband abzukleben.
Das Material wird nach Herstellerangabe mit Zement
und Wasser angemischt (siehe techn. Merkblatt des
jeweiligen Herstellers).
Das Material mit einem geeigneten Werkzeug (z.B.
Bürste) vollflächig abdeckend auftragen. Bei geradem
Abschluss bzw. Anschluss an eine
Perimeterdämmung, ist der Feuchteschutzanstrich
über die Schlussbeschichtung hinaus bis zur
Dämmplattenkante zu führen. Der Anstrich ist bis
mindestens 5cm über Geländeoberkante
aufzutragen.
Die erste Auftragsschicht muss ausreichend
getrocknet sein bevor die zweite Schicht aufgetragen
wird.
Das Material für den zweiten Anstrich wie zuvor
anmischen.
Der Anstrich erfolgt mit einem geeigneten Werkzeug,
dabei wird der erste Anstrich noch einmal komplett
überstrichen um mögliche Fehlstellen zu überdecken.
Fabrikat:
- BaseTec 3540 (Kompenente A)
- BaseTec 3540 ( Komponente B )
Menge: 20,000 m²

**3.1.210 Putzabschlussprofil mit Abzugskante**
Putzabschlussprofil mit Abzugskante liefern und
montieren
Liefern und befestigen eines
Kunststoff-Putzabschlussprofils mit mineralischer
Armierungsmasse zur fluchtgerechten Ausführung
von Putzab- und anschlüssen bzw. als saubere
Begrenzung zwischen unterschiedlich strukturierten
Bauteilen.

Eigenschaften:
- verstärkte, gelochte Kunststoffschiene
- Profillänge: 2,00 m
- einseitiger Gewebestreifen
- Abzugskante: ca. 4,5 mm

Ausführung:
Einmessen der Anschlussprofilhöhe und markieren
der Befestigungshöhe zur Sicherstellung einer
waagrechten Befestigung.
Die Armierungsmasse in der breite des Profils und
des Gewebestreifens auftragen und das
Putzabschlussprofil, lot- und fluchtgerecht in die
nasse Armierungsmasse einbetten.
Die einzelnen Profile sind stumpf aneinander zu
stoßen.
Es ist darauf zu achten, dass das überschüssige
Material mit einem Edelstahlglätter abgezogen wird
um einen sauberen und ebenen Übergang zur
armierten Fläche herzustellen.

Fabrikat:
- WDVS Putzabschlussprofil 3687
- Brillux WDVS Pulverkleber 3550
Menge: 20,000 m

**3.1.220 Putzgrundierung im Rollverfahren auf**
Putzgrundierung im Rollverfahren auf Fassade
auftragen
Vollflächiges auftragen einer Zwischenbeschichtung
im Rollverfahren zur Verbesserung der
Eigenschaften:
_ pigmentiert, quarzhaltig, auf Dispersionsbasis
_ geruchsarm
_ wetterbeständig
_ wasserdampfdiffusionsfähig
_ Dichte: ca. 1,39 g/cm³
_ Glanzgrad: matt
_ Farbton: weiß
Ausführung:
Der Untergrund muss fest, trocken, sauber- und
tragfähig sowie frei von Ausblühungen,
Sinterschichten und Trennmitteln sein.
Nach Erfordernis die Grundierung im angegebenen
Mischverhältnis des Herstellers
verdünnen.
Die Grundierung mit einem geeigneten Werkzeug
(z.B. Lammfellrolle) einmal satt auf den
Untergrund auftragen.
Hinweis:
Der eingesetzte Putzgrund ist bei nachfolgender
Verarbeitung von eingefärbtem Putz im
Putzfarbton einzufärben.
Die Grundierung darf bei Luft- und
Untergrundtemparaturen unter +5 °C nur mit
geeigneten
Zusätzen verarbeitet werden.
Nachfolgende Beschichtungen dürfen erst nach
ausreichender Trocknung erfolgen (jeweils
gültiges techn. Merkblatt beachten!).
Fabrikat:
_ Brillux Putzgrund 3710
Menge: 15,000 m²

**3.1.230 Kunstharz-Dispersionsputz in**
Kunstharz-Dispersionsputz in Kratzputzstruktur,
manuell auftragen
Manuelles auftragen und strukturieren eines
zementfreien und organischen Oberputzes in
Kratzputzstruktur.
Eigenschaften:
_ wasserdampfdurchlässig
_ wasserabweisend
_ spannungsarm
_ Baustoffklasse: normal entflammbar,
Brandverhalten B2 (DIN 4102)
_ Dichte: 1,8 g/cm³
_ Wasserdampfdurchlässigkeit DIN EN ISO
7783-2: V2 mittel
_ Wasseraufnahmekoeffizient nach EN 1062-3:
W3 niedrig kg/(m² * h0,5)
_ Wärmeleitfähigkeit: KLF / NPD W/(m*K)
_ Diffusionsäquivalente Luftschichtdicke: k. A. lt.
Hersteller m
_ Körnung: 2 mm
_ Farbton: weiß
Ausführung:
Der Untergrund muss fest, trocken, sauber und
tragfähig sowie frei von Sinterschichten,
Ausblühungen und Trennmitteln sein.
Eventuell ist der Untergrund vor dem Auftrag der
Beschichtung mit einer geeigneten Grundierung
vorzubehandeln. Die Grundierung wird in
einer separaten Position vergütet.
Bei Bedarf kann das Material geringfügig mit Wasser
verdünnt werden.
Den Putz vor der Verarbeitung mit einem geigneten
langsam laufenden Rührwerk gut aufrühren.
Den Putz vollflächig und in ausreichender Menge auf
den Untergrund auftragen und mit einem geeigneten
Werkzeug (z.B.
Edelstahlglätter) auf Korngröße abziehen.
Anschließend je nach gewünschtemStruktureffekt
mit einer Kunststofftraufel oder einem
Polyurethan-Reibebrett abreiben bzw. strukturieren.
Hinweis:
Zur Vermeidung von Ansätzen den Putz nass in nass
verarbeiten und bei größeren Flächen ausreichend
Arbeitskräfte einsetzen.
Flächenbeschichtungen nur mit Material einer
Anfertigungsnummer durchführen oder Material
unterschiedlicher Anfertigungsnummern
mischen.
Nicht unter 5 °C und bis max. +30 °C Luft- und
Objekttemperatur, auch während der Abbindezeit und
nicht unter direkter
Sonneneinwirkung, bei starkemW ind, Nebel oder
hoher Luftfeuchtigkeit verarbeiten.
Fabrikat:
_ Brillux Rausan KR-K2 3516
Menge: 15,000 m²

**3.1.240 Zweimalige Beschichtung mit**
Zweimalige Beschichtung mit Reinacrylatfarbe
manuell auf mittelraue Fassadenflächen
Manueller Auftrag einer Beschichtung mit
Reinacrylatfarbe auf mittelrauer Fassadenfläche.
Dazu verwenden wir eine schadstoffgeprüfte,
wasserdünnbare, robuste und hoch wetterbeständige
Reinacrylatfarbe. Diese werden wir in zwei
Arbeitsgängen, manuell, fachmännisch und sorgfältig
auftragen.
Farbton: weiß
Fabrikat : Brillux Evocryl 200
Menge: 15,000 m²

**3.1.250 Zweimalige Beschichtung mit Silikatfarbe**
Zweimalige Beschichtung mit Silikatfarbe manuell
auf mittelraue Fassadenflächen
Manueller Auftrag einer Beschichtung mit Silikatfarbe
auf mittelrauer Fassadenfläche. Dazu verwenden wir
eine rein mineralische, wasserdampfdiffusionsfähige
und wetterbeständige Silikatfarbe aus zwei
Komponenten. Diese werden wir in zwei
Arbeitsgängen, manuell, fachmännisch und sorgfältig
auftragen.
Farbton: weiß
Fabrikat: Brillux Extrasil 1911
Menge: 290,350 m²

**3.1.260 Ausbildung 2. Dichtebene - Dichtwanne**
Ausbildung 2. Dichtebene - Dichtwanne
Ausbildung einer 2. Dichtebene als Dichtwanne
Im Brüstungsbereich Dämmung ausführen gemäß separater
Position.
Fensterbank in fertige Laibung einsetzen.
Produkt:
- würth EPDM- Dichtband Aussen
- Würth EPDM-Dichtband-Kleber
Menge: 38,700 m

**3.1.270 Ermittlung der Fensterbank-Maße nach**
Ermittlung der Fensterbank-Maße nach lichtem,
fertigem Maß
Die Bestell-Länge der Fensterbänke ermittelt sich
über das "lichte Maß", dass sich nach Fertigstellung
der Dämmschicht, Armierung und
Schlussbeschichtung ergeben wird. Bei der
Ausladung der Fensterbank wird die
Kleberschichtdicke, die Dicke der Dämmschicht, die
Armierung und die Schlussbeschichtung
berücksichtigt. Ebenso ist darauf zu achten, dass die
Fensterbank so bemessen ist, dass
sie später einen ca. 4 cm großen Überstand zur
Fassadenfläche aufzeigt.
Menge: 38,700 m

**3.1.280 Fensterbänke aus Alu mit Bordstücken und**
Fensterbänke aus Alu mit Bordstücken und
vormontierten Dichtband montieren.
Fensterbänke aus stranggepressten
Aluminium im Farbton Anthrazit RAL 7016. Die
Fensterbänke
sind werkseitig schon mit einemDichtband
ausgerüstet, so dass die Fensterbänke
schlagregendicht montiert werden können. Des Weiteren
ist unterhalb der Fensterbänke eine
Antidröhnfolie für eine Geräuschminderung bei
auftreffenden Regen zu montieren.
Die Ausladung der Fensterbänke von ca. 260
mm haben ist so zu bestimmen, dass diese ca. 4 cm über
die Fassade hinausragen und anfallendes
Regenwasser nicht direkt an der Fassade abtropfen
kann.
Menge: 38,700 m

**3.1.290 Balkonaustritte aus Aluminium mit**
Balkonaustritte aus Aluminium mit Trittkonsolen
liefern und montieren
Wir liefern Ihnen Balkonaustritte aus Aluminium. Die
Balkonaustritte werden vor der Montage mit einem
Dichtband ausgerüstet, so dass wir die Fensterbänke
schlagregendicht montieren können. Durch die
Warzenstruktur auf der Oberfläche wird die
Rutschgefahr beim betreten deutlich verringert. Die
Ausladung der Balkonaustritte von 4 cm wird so
bestimmt, dass diese ca. 4 cm über die Fassade
hinausragen und anfallendes Regenwasser
nicht direkt an der Fassade abtropfen kann.
Menge: 8,000 m

**3.1.300 Kompriband für Anschlussfuge liefern und**
Kompriband für Anschlussfuge liefern und
einbauen
Herstellen einer schlagregendichten Anschlussfuge
mit Kompriband/Dichtband im Anschluss der
Dämmung an andere Bauteile, bspw. Traufe,
Dachgesims, etc.
Eigenschaften:
_ imprägnierter Weichschaumstoff
_ verträglich mit Beton, Mauerwerk, Putz, Holz,
Kunststoff, Aluminium und Stahl
_ frei von Chlorparaffin
_ beständig gegen Frost-Tau-Wechsel
_ beständig gegen Tausalz und alkalische Medien
_ beständig gegen übliche Reinigungsmittel
_ beständig gegen Schimmelpilze
_ schlagregendicht nach DIN 18 542 BG1
_ alterungsbeständig gem. DIN 53508
_ witterungsbeständig gem. DIN 53387
_ schwerentflammbar (DIN 4102-B1)
_ Fugenbreite: 2 - 5 mm
_ Fugentiefe: mindestens 15 mm
Ausführung:
Das Fugendichtband auf das gewünschte Maß
ablängen und ca. 1cm "Dehnungsreserve" in der
Länge zugeben.
Den Abdeckstreifen von der selbstklebenden Seite
abziehen und auf die Fugenflanke vorkleben.
Alternativ dazu kann das Fugendichtband unmittelbar
von der Rolle auf den Verlegeuntergrund aufgesetzt
und dann erst abgeschnitten werden. Der
Abdeckstreifen wird dann abschnittsweise von der
selbstklebenden Seite abgezogen.
Es ist darauf zu achten, dass das Fugendichtband ca.
1-2mm von der vorderen Abschlusskante der Fuge
zwischen Dämmplatte und anschließendem Bauteil
zurückliegt.
Die Dämmplatte ist press gegen das Bauteil
gegenzustoßen, so dass das Fugenband nahezu
wieder im komprimierten Zustand ist.
Achtung:
Sobald der Komprimierungsdruck wegfällt, beginnt
das Band zu expandieren!Es ist aber für die
abdichtende Wirkung nicht schädlich!
Im Stoßbereich werden die beiden Enden des
Fugendichtbandes dicht aneinandergesetzt. Auf eine
durchgehende Dichtebene ist zu achten.
Hinweis:
Bei Anschlussfugen muss dass Band auf Stoß verlegt
werden und darf weder um Ecken herum-, noch
durch Ecken gelegt werden.
Die nachfolgend aufgebrachte Armierungsschicht und
Schlussbeschichtung sind durch einen Kellenschnitt
vom Bauteil zu trennen.
Fabrikat:
_ Brillux WDVS Dichtband 3796
Menge: 100,000 m

**3.1.310 Sockel freilegen, Lichtschacht**
Sockel freilegen, Lichtschacht
Sockelflächen unter Geländeoberkante für die
Kasematten freilegen durch Handaushub,
Aushubmassen neben dem Grabenrand lagern,
Schachtwände abstützen.Fläche säiubern und
ausreichend
trocknen lassen.
Menge: 1,000 Stck

**3.1.320 Vorhandene Lichtschächte**
Vorhandene Lichtschächte demontieren,lagern
und wieder montieren
Abnahme des montieren Lichtschachtes TypPVC
Die Abnahme hat vor den Sockelarbeiten zu erfolgen.
Menge: 1,000 Stck

**3.1.330 Bei Bedarf: Lichtschächte liefern**
*** Bedarfsposition ohne GB
Bei Bedarf:
Lichtschächte liefern
Lichtscächte liefern
Liefern und Einbau von MEA-PVC
Kasematten mit Sicherungsrosten.
Einschl. Unterkonstruktion auf vorhandener Dämmung.
Größe ca. 80x100x40 cm
Menge: 1,000 Stk

### Bereich 4 EPS Hartschaumprofile an Vorderfassade

#### Abschnitt 4.1 Text nicht vorhanden !

**4.1.10 Bauschuttcontainer liefern,**
Bauschuttcontainer liefern, bereitstellen und
abtransportieren
Bauschuttcontainer liefern, bereitstellen und
abtransportieren.
Eigenschaften:
_ keine vorhanden
Ausführung:
Bereitstellen eines Bauschuttcontainers,
einschließlich An- und Abtransport.
Die fachgerechte Entsorgung des anfallenden
Bauschuttes erfolgt gegen gesonderten Nachweis.
Fabrikat:
_ kein Fabrikat vorhanden
Menge: 1,000 Stck

**4.1.20 Fassadenprofile als Rahmenprofil**
Fassadenprofile als Rahmenprofil
anbringen
Rahmenprofile aus EPS-Hartschaum auf die WDVS
Armierungsschicht mit einer Zahnkelle 10 x 10 mm
vollflächig im Buttering-Floating-Verfahren verkleben.
Kleberschichtdicke mindestens 2 mm. Falls erforderlich,
die Profile bis zum Abbinden des Klebers abstützen.
Stoß- und Gehrungsfugen mit PUR-Füllschaum 3555 in ca.
3 mm Dicke ausbilden. Die oberen und seitlichen
Profilränder vor Ausführung der Beschichtung mit
AcrylDichtungsmasse 395 abdichten einschließlich
erforderlicher Abklebearbeiten.
Kleber: Verlegemörtel KB/P 3715
Profilart: Rahmenprofil 3590
Maße: 12 x 2,5 cm
Fabrikat: Brillux
Menge: 153,300 m

**4.1.30 Fassadenprofile als Fensterbankprofil**
Fassadenprofile als Fensterbankprofil
anbringen
Fensterbankprofile aus EPS-Hartschaum auf die WDVS
Armierungsschicht mit einer Zahnkelle 10 x 10 mm
vollflächig im Floating-Buttering-Verfahren verkleben.
Kleberschichtdicke mindestens 2 mm. Falls erforderlich,
die Profile bis zum Abbinden des Klebers abstützen.
Stoß- und Gehrungsfugen mit PUR-Füllschaum 3555 in ca.
3 mm Dicke ausbilden. Die oberen und seitlichen
Profilränder vor Ausführung der Beschichtung mit
AcrylDichtungsmasse 395 abdichten einschließlich
erforderlicher Abklebearbeiten.
Kleber: Verlegemörtel KB/P 3715
Profilart: Fensterbankprofil 3591, Sohlbänke FP 4
Maße: 14 x 7 cm
Fabrikat: Brillux
Menge: 32,500 m

**4.1.40 Fassadenprofile als Gesimsprofil**
Fassadenprofile als Gesimsprofil
anbringen
Gesimsprofile aus EPS-Hartschaum auf die WDVS
Armierungsschicht mit einer Zahnkelle 10 x 10 mm
vollflächig im Floating-Buttering-Verfahren verkleben.
Kleberschichtdicke mindestens 2 mm. Falls erforderlich,
die Profile bis zum Abbinden des Klebers abstützen.
Stoß- und Gehrungsfugen mit PUR-Füllschaum 3555 in ca.
3 mm Dicke ausbilden. Die oberen und seitlichen
Profilränder vor Ausführung der Beschichtung mit
AcrylDichtungsmasse 395 abdichten einschließlich
erforderlicher Abklebearbeiten.
Kleber: Verlegemörtel KB/P 3715
Profilart: Fensterbankprofil 3591, Sohlbänke FP 4
Maße: 14 x 7 cm
Fabrikat: Brillux
Menge: 57,150 m

**4.1.50 Fassadenprofile als Gesimsprofil**
Fassadenprofile als Gesimsprofil
anbringen
Gesimsprofile aus EPS-Hartschaum auf die WDVS
Armierungsschicht mit einer Zahnkelle 10 x 10 mm
vollflächig im Floating-Buttering-Verfahren verkleben.
Kleberschichtdicke mindestens 2 mm. Falls erforderlich,
die Profile bis zum Abbinden des Klebers abstützen.
Stoß- und Gehrungsfugen mit PUR-Füllschaum 3555 in ca.
3 mm Dicke ausbilden. Die oberen und seitlichen
Profilränder vor Ausführung der Beschichtung mit
AcrylDichtungsmasse 395 abdichten einschließlich
erforderlicher Abklebearbeiten.
Kleber: Verlegemörtel KB/P 3715
Profilart: Fensterbankprofil 3591, Gesimsprofil FP3
Maße: 10 x 25 cm
Fabrikat: Brillux
Menge: 16,150 m

**4.1.60 Schlussbeschichtung Fassadenprofile /**
Schlussbeschichtung Fassadenprofile /
Acryl-Fassadenfarbe
Zweimaliger Schlussanstrich der vorgenannten verklebten
Fassadenprofile mit Evocryl 200.
100% Reinacrylat-Dispersionsfarbe, wasserverdünnbar,
matt, fotokatalytisch wirksam, hoch
wetterbeständig,wasserdampfdiffusionsfähig,
verschmutzungsunempfindlich
durch Evoflex-Technologie, hohe Farbtonbeständigkeit
(Klasse A, Gruppe 1-2)
Fotokalalytisch aktiv gemäß Prüfnachweis
CO2-Diffusionswiderstand gemäß Prüfnachweis
Wasserdampfdurchlässigkeit: Klasse V2 (mittel)
Wasseraufnahmekoeffizient: Klasse W3 (niedrig)
Farbton: 99.00.21
Fabrikat: Brillux
Menge: 227,300 m

USt %: 19,00
